# Gärtnerische Arbeiten
Angebotsaufforderung (GAEB 90, DA83)
DV-Nummer: L012/24
Währung: EUR
Auftraggeber: COVIVIO Immobilien GmbH, , Essener Straße 66, 46047 Oberhaus

## GARTEN-UND LANDSCHAFTSBAUARBEITEN BESTAN
Datum: 10.12.24

*Hinweis*
I
Grundlage des Vertrags ist die  Vergabe- und
Vertragsordnung für Bauleistungen (VOB) Teil B -
Allgemeine Vertragsbedingungen für die Ausführung von
Bauleistungen
Die Ausführung der Leistungen erfolgt auf Grundlage der
VOB Teil C - Allgemeine Technische Vertragsbedingungen
für Bauleistungen
werden Bestandteil des Vertrags

zusätzlich werden alle fachbezogenen DIN-Normen in den
derzeit gültigen Fassungen Bestandteile des
Vertrags:

DIN 18196 Erd- und Grundbau - Bodenklassifizierung für
bautechnische Zwecke
DIN 18299 Allgemeine Regelungen für Bauarbeiten aller
Art
DIN 18300 Erdarbeiten
DIN 18306 Entwässerungskanalarbeiten
DIN 18308 Dränarbeiten
DIN 18315 Strassenbauarbeiten - Oberbauschichten ohne
Bindemittel
DIN 18318 Verkehrswegebauarbeiten, Pflasterdecken,
Plattenbeläge,
DIN 18320 Landschaftsbauarbeiten
DIN 18330 Mauerarbeiten
DIN 18331 Beton- und Stahlbetonarbeiten
DIN 18332 Natursteinarbeiten
DIN 18333 Betonwerksteinarbeiten
DIN 18360 Stahlbauarbeiten
DIN 18915 Bodenarbeiten für vegetationstechnische
Zwecke
DIN 18916 Vegetationstechnik im Landschaftsbau
Pflanzen und Pflanzarbeiten
DIN 18917 Vegetationstechnik im Landschaftsbau Rasen-
und Saatarbeiten
DIN 18918 Vegetationstechnik im Landschaftsbau
Ingenieurbiolog. Sicherungsbauweisen
DIN 18919 Vegetationstechnik im Landschaftsbau
Entwicklungs- und Unterhaltungspflege
DIN 18920 Schutz von Bäumen, Pflanzenbeständen und
Vegetationsflächen bei Baumaßnahmen
DIN 4095 Drainung zum Schutz von baulichen Anlagen
DIN EN 1338 Pflastersteine aus Beton
DIN EN 1339 Platten aus Beton
DIN EN 1340 Bordsteine aus Beton
DIN-EN-1996.1.1 Bemessung und Konstruktion von
Mauerwerksbauten, Teil 1.1 Allg. Regeln für bewehrtes
und
unbewehrtes Mauerwerk

II
Folgend aufgeführte zusätzliche Technische
Vertragsbedingungen in den derzeit gültigen Fassungen
sind Grundlage der Leistungsbeschreibung und werden
Bestandteil des Vertrags:

zusätzliche Technische Vertragsbedingungen und
Richtlinien im Straßenbau ( ZTV-StB)

ZTVSoB- StB Zusätzliche Technische Vertragsbedingungen
und
Richtlinien zum Bau von Schichten o. Bindemittel im
Straßenbau

ZTVT- StB  Zusätzliche Technische Vertragsbedingungen
und
Richtlinien für Tragschichten im Straßenbau

ZTVA- StB  Zusätzliche Technische Vertragsbedingungen
und
Richtlinien für Aufgrabungen im Straßenbau

ZTV Pflaster-StB - Zusätzliche Technische
Vertragsbedingungen und Richtlinien
zur Herstellung von  Pflasterdecken, Plattenbelägen
und Einfassungen

ZTV E-StB - Zusätzliche Technische Vertragsbedingungen
und Richtlinien für Erdarbeiten im Straßenbau

ZTV Ew-StB - Zusätzliche Technische
Vertragsbedingungen und Richtlinien für den Bau von
Entwässerungseinrichtungen im Straßenbau

ZTV SA - Zusätzliche Technische Vertragsbedingungen
und Richtlinien für Sicherungsarbeiten an
Arbeitsstellen
an Straßen

Richtlinien
für die Sicherung von Arbeitsstellen an Straßen (RSA)

Merkblatt für Flächenbefestigungen mit Pflaster und
Plattenbelägen, Teil 1 Regelbauweise
in ungebundener Ausführung

Merkblatt Pflaster- und Plattenbeläge aus Naturstein
für Verkehrswege

Merkblatt für wasserdurchlässige Befestigungen von
Verkehrsflächen

Technische Lieferbedingungen für Gesteinskörnungen im
Straßenbau (TL Gestein StB)

Technische Lieferbedingungen für Bauprodukte zur
Herstellung von Pflasterdecken, Plattenbelägen und
Einfassungen (TL Pflaster StB)

Richtlinien für die umweltverträgliche Anwendung von
industriellen Nebenprodukten und Recyclingbaustoffen im
Straßenbau (RuA StB)

Gütesicherungsbestimmungen für die Verwendung von
Recycling- Baustoffen im Strassenbau ( RAL-RG 501/1)

Zusätzliche technische Vertragsbedingungen und
Richtlinien für Fugenfüllungen in Verkehrsflächen
(ZTV-Fug)

ZTV-Wegebau - Zusätzliche Technische
Vertragsbedingungen für den Bau von Wegen und Plätzen
außerhalb
von Flächen des Straßenverkehrs

Empfehlungen für Begrünungen mit gebietseigenem
Saatgut - FLL Forschungsgesellschaft
Landschaftsentwicklung Landschaftsbau e. V.

Regelsaatgutmischungen RSM Rasen - FLL
Forschungsgesellschaft Landschaftsentwicklung
Landschaftsbau e.
V.

alle fachbezogenen Unfallverhütungsvorschriften

*Hinweis*
1. ANGABEN ZUR BAUSTELLE

1.1
LAGE DER BAUSTELLE
Das Bauvorhaben liegt in Essener Stadtteil Borbeck
zwischen den Straßen "Residenzaue", "Unterer
Schlosshang" und "Fürstäbtissinstraße".

Bauherr und Auftraggeber ist die

COVIVIO Immobilien GmbH
Essener Straße 66
48047 Oberhausen

Die hier ausgeschriebenen Garten- und
Landschaftsabauarbeiten umfassen folgende Leistungen:
ca.  2.500,00 m² zu bearbeitende Freianlagenflächen
ca.  350,00 m² Wegeflächen (Betonsteinpflaster,
Schotterrasen)
ca.  200,00 m² Pflanzflächen
ca.  1.700,00 m² Rasenflächen (davon ca. 600,00 m²
Wildwiesenflächen)
ca.  250,00 m² Traufflächen
Ausstattungselemente, Zauneinfassungen

Der Stand des hier vorliegenden Leistungsverzeichnisses
geht von  einen ganzheitlichen Ausführungsumfang aus.
In Abstimmung mit der Bauherrin können Teilbereiche
(Vegetationsflächen und Wegeabschnitte) von den
beschriebenen Leistungen herausgenommen werden. Die
hierdurch bedingten möglichen Massenverschiebungen sind
bei der Kalkulation entsprechend zu berücksichtigen.

1.2
BETRIEBLICHE BEDINGUNGEN
Bei den o.g. Baumaßnahmen handelt es sich um Garten-
und Landschaftsbauarbeiten zur Aufwertung des
Wohnumfeldes. Hauseingänge, Quartierswege,
Vegetationsflächen, Traufstreifen und Vorgartenflächen
werden
komplett erneuert. Die Gemeinschaftsflächen sind nach
Abschluß der hochbauseitigen Sanierungsarbeiten
wiederherzustellen.  Die Arbeiten sind so
durchzuführen, dass der umgebende Straßen-, Anwohner-,
Rad- und
Fußgängerverkehr nicht behindert wird. Des weiteren
ist darauf zu achten, dass bei der abschnittsweisen
Herstellung der Außeanlagen, die Einschränkungen des
Anwohnerverkehrs innerhalb des Baufeldes so gering
wie möglich gehalten wird. Hauszugänge sind z.B.
grundsätzlich im Zuge der Erdarbeiten anzurampen
(Schotterkeile, Brücken) und so zugänglich zu halten.
Die abschnittsweise Verkehrssicherungspflicht ist in
der
entsprechenden Position einzukalkulieren.

1.3
ART UND LAGE DER GEPLANTEN BAULICHEN ANLAGEN,
Die zu bearbeitende Fläche der gesamten Freianlagen
und der dazugehörigen Entwässerungsanlagen beträgt
ca. 2.500,00 m². Die von einem historisch urbanen
Umfeld umgebene Wohnanlage befindet sich in Essener
Stadtteil Borbeck. Im Wesentlichen handelt es sich bei
den zu bearbeitenden Einzelflächen um große von
Wegen durchzogene und Bäumen bestandene Wiesenflächen
sowie Hauseingangsbereiche und
Vorgartenanlagen und Stellplatzanlagen. Die
Geländeoberfläche ist topografisch bewegt mit einem
kontinuierlichen Gefälle von Nordwest nach Südost und
verläuft innerhalb von Höhen zwischen ca. 64,15 NHN
und ca. 59,60 NHN.

1.4
VERKEHRSVERHÄLTNISSE AUF DER BAUSTELLE.
Die Bauarbeiten werden auf der Baustelle insbesondere
aufgrund der geringen Straßenbreiten durch
Anwohnerverkehr, sowie auf den umgebenden Straßen
durch den innerstädischen Verkehr beeinträchtigt
werden. Eventuelle Behinderungen hierdurch sind der
Bauleitung unverzüglich anzuzeigen, berechtigen den AN
aber nicht zu Nachforderungen. Dieser Sachverhalt ist
insbesondere bei der Bearbeitung der Vorgärten und
Hauseingänge zu berücksichtigen Die  Baustellenzu-
bzw. ausfahrt zur Bearbeitung des inneren
Freiraumbereichs erfolgt über die Residenzaue.

1.5
FÜR DEN VERKEHR FREIZUHALTENDE FLÄCHEN.
Beeinträchtigungen des Fahrzeug-, Fuß-, und
Radverkehrs auf den vorgenannten Straßen und Wegen
sind bei
den Arbeiten im Bereich der Straßen unbedingt zu
vermeiden. Bei Arbeiten in diesem Bereich  sind die
Einschränkungen des Verkehrs gem.
Baustellensicherungsplans auf ein Mindestmaß zu
reduzieren. Für den Zeitraum der Arbeiten ist die
Einholung notwendiger Sperrgenehmigungen bei der
zuständigen Behörde zwingend.

1.6
TRANSPORTEINRICHTUNGEN UND TRANSPORTWEGE
Die Baustelle ist ausschließlich nur für kleiner
Baufahrzeuge (keine Sattelzüge)  erreichbar.
Diese Vorgaben gelten insbesondere zum Schutz der
vorhandenen öffentlichen Straßen-, Bestandswege- und
-vegetationsflächen.

1.7
ÜBERLASSUNG VON ANSCHLÜSSEN
FÜR WASSER, ENERGIE UND ABWASSER
Anschlussmöglichkeiten für Strom und Wasser sind auf
der Baustelle  nicht vorhanden. Die Kosten für
Bereitstellung und Abrechnung trägt der AN. Diese sind
mit den angebotenen Einheitspreisen abgegolten.

1.8
BENUTZUNG ODER MITBENUTZUNG
ÜBERLASSENEN FLÄCHEN UND RÄUME DES BAUHERRN.
Lagerplatz für Material, Maschinen und sonstige
Baustelleneinrichtung ist ausschließlich auf der
Baustelle
und dort nur eingeschränkt vorhanden. Anderweitige
Lagerplätze werden vom Bauherrn nicht zur
Verfügung gestellt. Insbesondere die
Vegetationsflächen und Traufbereiche der vorh. Gehölze
sind von der
Lagerung von Baumaterial und Maschinen freizuhalten.

1.9
BODENVERHÄLTNISSE, BAUGRUND
Aufgrund des geringen Umfangs der Bodenarbeiten
(Unterhalb Schwellenwert Ersatzbaustoffverordnung) ist
in Abstimmung mit dem AG zum Zeitpunkt der
Ausschreibung kein Bodengutachten erstellt worden.
Dieses
wird jedoch nachgeholt und steht zum
Ausführungszeitpunkt der Erdarbeiten zur Verfügung  Es
ist von
ortsüblichen Bodenverhältnissen auszugehen, die in den
entsprechenden Leistungstexten beschrieben und
sich wie folgt darstellen:

Homogenbereich 1 Auffüllung humos, teilw. schluffig,
mit < 10% anthropogenen Fremdbestandteilen (Kies,
Beton, Schlacke) Bodenklasse 3 - 4 nach DIN 18300
(2012), Frostempfindlichkeit ZTV-E  F3 - sehr
frostempfindlich, Mächtigkeit i.M. 0,30 m, Lagerung
dicht-mitteldicht, steif, Bodenfeuchte: erdfeucht

Homogenbereich 2 Auffüllungen mineralisch, bindig mit
Schlufflagen; < 10% anthropogenen
Fremdbestandteilen (Kies, Beton, Schlacke)  Anteile
wechselnd nach DIN 18196, Bodenklasse 3 - 4 nach
DIN 18300 (2012), Frostempfindlichkeit ZTV-E  F1 -
nicht frostempfindlich - F3 - sehr frostempfindlich,
Mächtigkeit >1,00 m, , Lagerung mitteldicht,
dicht/steif Bodenfeuchte: erdfeucht, nass

1.10
HYDROLOGISCHE VERHÄLTNISSE
Die Arbeiten finden außerhalb des
Grundwassereinflusses statt. Es kann aufgrund gering
durchlässiger, weil
bindiger Bodenschichten zu temporären  Einstauungen
(und Austreten bei Schachtungsarbeiten) von
Schichtenwasser kommen.

1.11
BESONDERE UMWELTRECHTLICHE VORSCHRIFTEN.
Das Betanken von Fahrzeugen und Maschinen ist so
vorzunehmen, dass eine Boden- und
Grundwasserverunreinigung auszuschließen ist. Sollten
trotzdem Stoffe in den Boden gelangen, die eine
Gefährdung darstellen, so ist der Bereich auf Kosten
des AN umgehend großflächig auszukoffern und zu
entsorgen. Der vorherige Zustand ist auf Kosten des AN
wieder herzustellen.
Die Artenschutzrechtlichen Vorschriften die damit
verbundenen notwendigen Maßnahmen zur Beachtung der
artenschutzrechtlichen Belange (u.a. Schutzzeiten,...)
sind zu berücksichtigen und bei der Kalkulation zu
berücksichtigen.

1.12
BESONDERE VORGABEN FÜR DIE ENTSORGUNG
Für die zu entsorgenden Materialien sind die
entsprechenden Entsorgungsnachweise (Lieferscheine,
Wiegekarten) zu erbringen. Für die ordnungsgemäße
Entsorgung sind ausschließlich Entsorgungsfachbetriebe
gem. § 56 Kreislaufwirtschaftsgesetz zu benennen.
Der Nachweis der geordneten Entsorgung ist unmittelbar
zu erbringen. Die Einheitspreise der entsprechenden
Leistungspostionen verstehen sich einschließlich der
einzukalkulierenden Entsorgungsgebühren.
Abrechnung erfolgt auf Grundlage des Ladegewichts und
der Annahmescheine der Deponie, bzw. des
Recyclingbetriebes.
Der Auftragnehmer verpflichtet sich, beim Anfall von
Abfällen diese als Erzeuger ordnungsgemäß zu entsorgen
und die hierfür erforderlichen Vorschriften zur
Durchführung der elektronischen Nachweisführung
(§§ 17  22 Nachweisverordnung - NachwV), d. h. die
Nachweis- und Registerpflichten und evtl. anfallender
Bußgelder, in eigener Verantwortung zu beachten.
Hierzu ist es erforderlich, dass im Entsorgungsnachweis
1. der Auftragnehmer als Erzeuger aufgeführt ist,
2. die Erzeuger-Nr. dem Auftragnehmer zugeordnet ist,
3. die Begleitscheine vom Auftragnehmer unterzeichnet
werden, die verantwortliche Erklärung zum
Entsorgungsnachweis vom Vertreter des Auftragnehmers
unterzeichnet wird, das Register vom Auftragnehmer
geführt wird und der Auftragnehmer sich für die
Teilnahme am elektronischen Abfallnachweisverfahren bei
der Zentralen Koordinierungsstelle der Länder (ZKS-
Abfall) elektronisch hat registrieren lassen und dort
ein auf sich lautendes elektronisches Postfach
eingerichtet hat. Durch die Unterschrift im
Angebotsvordruck werden zugleich diese
Vertragsbedingungen für Entsorgungsleistungen von
gefährlichen Abfällen vom Bieter rechtsverbindlich
abgegeben.

1.13 SCHUTZ VON PFLANZENBESTÄNDEN, VERKEHRSFLÄCHEN,
BAUTEILEN, BAUWERKEN, GRENZSTEINEN, ETC. IM BEREICH DER
BAUSTELLE.
Für alle vorhandenen privaten und öffentlichen Flächen
einschließlich sämtlicher Zufahrtsflächen sind
Vorkehrungen zum Schutz derselben durch den
Auftragnehmer (AN) eigenverantwortlich zu treffen.
Die Regulierung etwaiger Schäden, die durch die
Benutzung des AN entstehen, obliegt dem AN.
Eine gesonderte Vergütung für die unter diesem Punkt
beschriebenen Auflagen erfolgt nicht.
Im weiteren wird hier auf den besonderen Schutz des
vorhandenen Baum- und Strauchbestandes nach DIN
18920 ausdrücklich hingewiesen.
Auf den besonderen Schutz der historischen
Einfassungssteine wird an dieser Stelle hingewiesen.
Diese werden nicht ausgebaut sondern bleiben erhalten.
Lediglich einzelne Steine, bzw. Steinabschnitte
werden reguliert, bzw. entsprechend der neuen
Wegeverläufe angepasst.
Es wird hier auf die zur Verfügung gestellten und in
der Planung dargestellten Bewegungsbereiche
hingewiesen. Die darüber hinaus gehenden
Vegetationsflächen und befestigten Flächen sind
absolute
Tabuzonen, die nicht befahren werden dürfen und nicht
zu Lagerzwecken dienen.

1.14
IM BEREICH DER BAUSTELLE VORHANDENE ANLAGEN,
INSBESONDERE ABWASSER-, UND VERSORGUNGSLEITUNGEN.
Der AN ist verpflichtet, sich vor Beginn der Arbeiten
Informationen und Planunterlagen über die vorhandenen
Versorgungstrassen der einzelnen
Versorgungsunternehmen einzuholen.
Der Auftragnehmer (AN) hat sich ebenfalls durch - in
der ff. Leistungsbeschreibung näher aufgeführte -
Suchgräben, Aufschluss über die tatsächliche Lage des
vorhandenen Leitungsnetzes zu verschaffen, sowie die
entsprechenden behördlichen und bauaufsichtlichen
Sicherheitsbestimmungen einzuhalten. Auf die
Berücksichtigung und Einhaltung der Schutzausweisungen
für die Ausführung von Bauarbeiten
im Bereich von Versorgungsleitungen der jeweiligen
Versorgungsunternehmen wird in diesem Zusammenhang
ausdrücklich hingewiesen.

1.15
BEKANNTE ODER VERMUTETE HINDERNISSE
IM BEREICH DER BAUSTELLE
Der zu bearbeitende Bodenkörper besteht im
wesentlichen aus  anthropogenen Auffüllungen. Aus
diesem
Grunde können vereinzelte Hindernisse im Untergrund
verblieben sein. Der Abbruch, die Separierung und die
Entsorgung dieser Hindernisse ist entsprechend im
Leistungstext berücksichtigt. Werden während der
Bauphase im Boden Elemente oder Spuren gefunden, die
Anlaß zur Annahme geben, dass sie Kulturdenkmale
sind, so ist dieses unverzüglich der örtlichen
Bauüberwachung anzuzeigen. Die Weiterführung der
Arbeiten in
diesem Bereich ist bis zur Klärung untersagt.

1.16
KAMPFMITTEL
Die Durchführung der Arbeiten haben mit der gebotenen
Vorsicht zu erfolgen, da ein Kampfmittelvorkommen
nicht vollständig ausgeschlossen werden kann. Sofern
der Verdacht auf Kampfmittel aufkommt, sind die
Arbeiten sofort einzustellen und der
Kampfmittelbeseitigungsdienst über die Stadt Essen
bzw. über die nächste
Polizeitdienststelle zu informieren.

1.17
GEMÄSS DER BAUSTELLENVERORDNUNG
GETROFFENE MASSNAHMEN.
Generell sind Auflagen, Vorschriften und gesetzliche
Bestimmungen durch den AN einzuhalten. Es ist ein
verantwortlicher Bauführer schriftlich zu benennen,
der neben der Einhaltung und Überwachung der
baupolizeilichen Bestimmungen und den
Unfallverhütungsvorschriften auch Anweisungen und
Forderungen des
Sicherheits- und Gesundheitskoordinators entgegennimmt
und umsetzt.

1.18
BESONDERE ANORDNUNGEN, VORSCHRIFTEN UND MASSNAHMEN
DER EIGENTÜMER (ODER DER ANDEREN WEISUNGSBERECHTIGTEN)
VON LEITUNGEN, KABELN, DRÄNEN, KANÄLEN, STRASSEN,
WEGEN, GEWÄSSERN,
GLEISEN, ZÄUNEN UND DERGLEICHEN IM BEREICH DER
BAUSTELLE.
Die Arbeiten an den Außenanlagen sind zu einem
erheblichen Teil im unmittelbaren Bereich von
Versorgungsleitungen durchzuführen. Die hiermit
verbundenen
Einschränkungen und Vorschriften zum Schutz der
Leitungen sind bei der Kalkulation zu berücksichtigen.

1.19
ART UND UMFANG VON SCHADSTOFFBELASTUNGEN
Zur Beurteilung der zu erwartenden Bodenbelastungen
wurde  zum Zeitpunkt der Vorbereitung der Vergabe
kein (!) Bodengutachten erstellt. Die angetroffenen
und zu bearbeitende Auffüllungshorizonte werden  gem.
Ersatzbaustofferordnung (2021) zum jetzigen Zeitpunkt
wie folgt angenommen
Auffüllungschichten
Materialwerte Boden < BM 0
Ggf. leicht erhöhte TOC Werte resultieren aus den
humosen Anteilen der oberflächennah anstehenden
Böden
Einbauklasse: BMF 1
Der Aushub der humosen Auffüllungen kann gem. Vorgaben
der Einbauklasse BMF 1 verwertet werden. Der
Wiedereinbau auf dem Freianlagengelände ist ggf.
ebenfalls möglich.

1.20
ART UND ZEIT DER VOM AUFTRAGGEBER VERANLASSTEN
VORARBEITEN
Die Arbeiten im Bereich des Wohnumfelds stehen im
zeitlichen Zusammenhang mit den Sanierungs- und
Aufwertungsarbeiten der Wohnblöcke. Die Arbeiten
finden parallel zu den Arbeiten an den Außenanlagen
statt.
Hier sind insbesondere die WDVS-Verkleidungen der
Fassaden sowie die Montage der Balkone zu
nennen. Im Bereich des Wohnblocks Residenzaue ist das
Gelände vor Montage der Balkone
entsprechend der zukünftigen Planumshöhe zu
profilieren und die Mauerscheiben zu setzen. Nach
Montage der Balkone erfolgt, wie bei den anderen
Wohnblöcken, dann anschließend der weitere Ausbau
der Außenanlagen.

1.21
ARBEITEN ANDERER UNTERNEHMER AUF DER BAUSTELLE
Zum Zeitpunkt der Ausführung der Freianlagen werden
parallel Hochbau-, bzw. Fassadenarbeiten an den
Bestandsgebäuden ausgeführt. Die Arbeiten sind so zu
koordinieren, dass gegenseitige Behinderungen der vor
Ort tätigen Gewerke vermieden werden.

2. ANGABEN ZUR AUSFÜHRUNG

2.1
ARBEITSABSCHNITTE, ARBEITSUNTERBRECHUNGEN
UND ARBEITSBESCHRÄNKUNGEN
Es ist beabsichtigt die Arbeiten in den folgenden
zeitlichen Abschnitten durchzuführen:

Januar 2025 - April 2025, bzw. nach Angabe der
Bauherrin. Der Bauablauf ist abhängig von der
Ausführung der Hochbaugewerke (u. a. Balkonbau,
Fassadendämmung)

Vor Baubeginn ist vom Auftragnehmer ein vollständiger
Bauzeitenplan inkl. der Beschreibung der einzelnen
geplanten Arbeitsschritte zu vorzulegen. Eventuelle
Arbeitsunterbrechungen, bedingt durch
Vernässung, Frost und andere, witterungsbedingte
Ausfallzeiten, sind mit den Einheitspreisen abgegolten.
Eine Arbeitsunterbrechung ist noch am gleichen Tag der
Bauleitung schriftlich (Fax/Mail) und telefonisch unter
Angabe der Gründe anzuzeigen.

2.2
BESONDERE ERSCHWERNISSE WÄHREND DER AUSFÜHRUNG
Die Herstellung der Außenanlagen sind unter den
entsprechenden verkehrsbetrieblichen Einschränkungen
(Fußläufiger, Rad-, und Autoverkehr) im Bereich der
Anliegerstraßen. Dieser Umstand ist in die
Einheitspreise einzukalkulieren. Auf den sorgfältigen
Schutz der anderen vorhandenen
Bauteile wird besonders hingewiesen. Fällt während der
Gesamtausführung nachträgliches
Anarbeiten an, so sind diese Arbeiten mit den
Einheitspreisen abgegolten.

2.3
BESONDERE ANFORDERUNGEN AN DIE BAUSTELLENEINRICHTUNG
UND ENTSORGUNGSEINRICHTUNGEN.
Der bei den Arbeiten anfallende Schutt (Bauschutt,
Verpackungsmaterial und sonstige Abfälle) ist getrennt
in Behältern des Auftragsnehmers zu sammeln. Schutt
und andere Abfälle sind ordnungsgemäß zu entsorgen.

2.4
BESONDERHEITEN DER REGELUNG UND SICHERUNG DES VERKEHRS
Das Baufeld grenzt an, bzw. befindet sich auf dem
öffentl. Straßenraum. Die Ausbauarbeiten sind in
Teilen auf
Hoheitsgebieten der Stadt Essen durchzuführen.
Entsprechende Genehmigungen und
Abstimmungen sind durch den Auftragnehmer einzuholen
und abzustimmen. Die Aufwendungen hierfür sind in
die entsprechenden Positionen einzukalkulieren

2.5
ART UND UMFANG DER VOM AUFTRAGGEBER VERLANGTEN
EIGNUNGS- UND GÜTENACHWEISE.
Auf Verlangen des AG hat der AN für Baustoffe
Eignungs-und Gütenachweise zu erbringen. Besagte
Nachweise haben eindeutig darüber Aufschluss zu geben,
dass bei Verwendung bestehende Vorschriften und
Anforderungen an Belastbarkeit, Tragfähigkeit,
Dauerhaftigkeit und Umweltverträglichkeit nicht berührt
werden. Ebenso behält sich der AG vor, Baustoffe und
Materialien durch den vom AN vorgelegte Muster in
ausreichender Größe und Zahl vor der Verwendung bzw.
in eingebautem Zustand zu prüfen. Die angelieferten
Stoffe sind in den Tagesberichten aufzuführen. Die
Tageberichte sind wöchentlich dem AG
vorzulegen. Werden im Angebot keine Hersteller
und/oder Fabrikatangaben eingetragen wird das
Leitfabrikat
gem. des Ausschreibungstextes Vertragsbestandteil.

2.6
VERWENDUNG AUF DER BAUSTELLE GEWONNENER STOFFE
Werden während der Bauphase Stoffe und Materialien im
Baubereich gewonnen, mit deren
Weiterververwendung eine gleichwertige Leistung wie
mit neu gelieferten Materialien erzielt werden kann,
hat
der AN die örtliche Bauüberwachung unverzüglich in
Kenntnis zu setzen.

2.7
ART, ZUSAMMENSETZUNG UND MENGE DER AUS DEM BEREICH DES
AUFTRAGGEBERS ZU ENTSORGENDEN BÖDEN, STOFFE UND
BAUTEILE; ART DER VERWERTUNG ODER BEI ABFALL DIE
ENTSORGUNGSANLAGE;
ANFORDERUNGEN AN DIE NACHWEISE ÜBER TRANSPORTE,
ENTSORGUNG UND DIE
VOM AUFTRAGGEBER ZU TRAGENDEN ENTSORGUNGSKOSTEN.
siehe  Angaben unter Pkt 1.12

2.8
LAGERUNG UND TRANSPORT VON STOFFEN
UND BAUTEILEN DURCH DEN AUFTRAGGEBER
Aufenthalts- und Lagerräume, bzw.
Transporteinrichtungen werden vom Auftraggeber
nicht zur Verfügung gestellt.

2.9
BENUTZUNG VON TEILEN DER LEISTUNG VOR DER ABNAHME.
Die Nutzung von Teilen der Leistungen vor der Abnahme
durch z.B. Anwohner, bzw. Naherholungssuchende
entbinden den Auftragnehmer grundsätzlich nicht von
der Verpflichtung zum Schutz der ausgeführten Leistung
(siehe auch VOB/B § 7). Die Beweispflicht liegt bis
zum Zeitpunkt der erfolgten Abnahme beim Auftragnehmer.

2.10
ABRECHNUNG NACH BESTIMMTEN ZEICHNUNGEN ODER TABELLEN.
Abgerechnet werden in sich abgeschlossene Leistungen
nach gemeinsamen Aufmaß mit dem AG, bzw.
dessen Vertretung. Der Auftraggeber (AG) ist vom AN
zum gemeinsamen Aufmaß schriftlich aufzufordern,
Vorlaufzeit 3 Arbeitstage. Grundlage der Abrechnung
ist das vom AN zu erbringende
Urnivellement, dass mit den Einheitspreisen abgegolten
ist und gemeinsam mit der örtlichen Bauüberwachung
durchzuführen und freizugeben ist. Nach Fertigstellung
aller Bauleistungen ist die Topografie der Oberflächen
durch ein vom Auftraggeber anerkanntes Vermessungsbüro
aufzumessen. Weiter sind errichtete Bauwerke und
Anlagen einzumessen. Es sind grundsätzlich
terrestrische oder satellitengestützte
Aufnahmeverfahren
entsprechend dem Stand der Technik zu verwenden.
Die Vermessung ist auf das Bezugs- und
Abbildungssystem ETRS89 / UTM zu beziehen und an das
amtliche
Lagefestpunktfeld anzuschließen.

Dem Auftraggeber sind Standpunktübersicht
einschließlich Messprotokoll und Feldbuch auf Verlangen
vorzulegen. Die zur fachgerechten Durchführung der
Lagevermessung benötigten Unterlagen sind vom örtlichen
Katasteramt zu beziehen. Die Kosten für
Vermessungsunterlagen gehen zu Lasten des
Auftragnehmers.
Die Bestandsunterlagen sind dem Auftraggeber
mindestens zwei Wochen vor Abnahme der Baumaßnahme zu
übergeben. Sämtliche Vermessungsarbeiten und die
Datenaufbereitung sind in enger Abstimmung mit dem
Auftraggeber durchzuführen.
Lieferscheine müssen das Lieferdatum, die Bezeichnung
der Baustelle, den Namen der Annahmeperson, die
KFZ- Zulassungsnummer des Fahrzeugs, den Namen des
Fahrzeugführers enthalten. Weiter muss die genaue
Bezeichnung der angelieferten Stoffe, bei Abfuhr auch
der abgefahrenen Stoffe, sowie die entsprechende
Positionsnummer vermerkt sein und durch Unterschrift
der örtlichen Bauüberwachung bestätigt sein. Fehlen die
o. a. Angaben, kann der AG den Nachweis verweigern.

Die angebotenen Einheitspreise beinhalten die
Aufstellung von Revisionsplänen sämtlicher Leitungen,
Anschlüsse, etc. aus dem Bereich des AN. Neben genauer
Vermessung, Lage und Tiefe sind auf den
Revisionsplänen ebenfalls die verwendeten Baustoffe
anzugeben.

Prüfprotokolle- , berichte,  behördliche Genehmigungen
und Abnahmebescheinigungen sind Bestandteil der
angebotenen, fertigen Leistung und sind spätestens bei
Fertigstellung dem AG auszuhändigen.

Mengenansätze der nachfolgend beschriebenen Leistungen
resultieren, soweit im Leistungstext nicht
ausdrücklich beschrieben, aus der Addition von
Teilflächen und Teilmengen. Es wird hier ausdrücklich
darauf
hingewiesen, dass einzelne Abschnitte nach
Baufortschritt  separat bearbeitet werden.

### Titel 01 VORBEREITENDE ARBEITEN

**01.0001 Verkehrssicherung**
Einrichtung, Kennzeichnung und Sicherung der Baustelle
für
sämtliche im LV enthaltenen Arbeiten und
durchzuführende
Leistungen. Vorhalten der Verkehrssicherung
unterhalten und
betreiben. Die Verkehrssicherung erfolgt gemäß StVO,
RSA
und ZTV-SA in der jeweils gültigen Fassung. die
Verkehrssicherung ist mit der zuständigen Behörde
abzustimmen, Anordnungen zu erforderlichen
Verkehrsregelungen sind entsprechend einzuholen. Die
Verwendung zulässiger, amtlicher Verkehrs- und
Hinweiszeichen, Absperrschranken, Leitbaken und
Gelbmarkierungen ist in den EP einzurechnen. Während
der
gesamten Bauzeit ist der fußläufige Verkehr sicher und
barrierefrei (Anrampungen der Eingange, bzw. Brücken
über
Schachtungen) zu führen. Vor Baubeginn und fortlaufend
bei
Änderungen sind verkehrsregelnde und -lenkende
Maßnahmen
mit dem AG abzustimmen und die BÜ zu informieren. Die
Verkehrssicherung ist regelmäßig zu überprüfen, bei
Bedarf
sind Einrichtungen zu erneuern und Beschädigungen zu
beseitigen. Nach Beendigung der Bauarbeiten ist die
Baustelle
von allen Geräten, Einbauten, Einrichtungen etc. zu
räumen und
in Anspruch genommene Flächen in den ursprünglichen
Zustand zu versetzen.
Menge: 1,000 psch

**01.0002 Einrichten und Vorhalten der Baustelleneinrichtung**
Einrichten und Vorhalten der Baustelleneinrichtung
für sämtliche in der Leistungsbeschreibung
aufgeführten Leistungen für die Dauer der vertraglichen
Bauleistungen. einschl. Absperrung der
Baustelleneinrichtungsfläche(n)
nach Wahl des AN, unter Berücksichtigung der
Unfallverhütungsvorschriften,
Gestellung von Bauwasser, Baustrom, Sanitäreinrichtung
und
Aufenthaltsräume für die auf der Baustelle
beschäftigten AK des
AN und seiner eventuellen Nachunternehmer, Reinigung
der
bearbeiteten Baufläche und des Straßenbereichs von
Verschmutzungen aus dem Bereich des AN,
Wiederherstellung
der Flächen der Baustelleneinrichtung und Lagerplätze
(auch
Bodenlagermieten) in den ursprünglichen Zustand,
soweit in der
nachfolgenden Leistungsbeschreibung nicht ausdrücklich
anders erwähnt,sowie sämtliche Leistungen aus den
vorgeschalteten Vertragsbedingungen.
Menge: 1,000 psch

**01.0003 Umsetzen der Baustelleneinrichtung**
Kosten für das dreimalige Umsetzen der in der
Vorposition
beschriebenen Baustelleneinrichtung, bedingt durch die
abschnittweise Herstellung der Außenanlagen.
Menge: 1,000 psch

**01.0004 Räumen der Baustelleneinrichtung**
Kosten für das Räumen der in der Vorposition
beschriebenen
Baustelleneinrichtung, bedingt durch die abschnittweise
Herstellung der Außenanlagen.
Menge: 1,000 psch

**01.0005 Baumstammschutz**
Herstellung eines gepolsterten Brettermantels zum
Schutz des
Baumstammes in einer Gesamthöhe von 2,00 m.
Stammumfang 2,50 m-3,00 m
Unterkonstruktion Brettermantel bestehend aus
einmaliger
Umwicklung des Baumstammes mit kokosummanteltem
Drainagerohr DN 80 im oberen Brettermantelbereich und
einmaliger Umwicklung des Baumstammes mit
kokosummanteltem Drainagerohr DN 100 im unteren
Brettermantelbereich.
Brettermantel, bestehend aus unbehandelten Brettern in
einer
Stärke von mind. 24 mm, ist abstandslos anzubringen.
Die Verbretterung darf an keiner Stelle den Baumstamm
berühren noch an ihrer Basis auf Wurzelanläufe
gestellt werden.
Menge: 4,000 St

**01.0006 Bauzaun aufstellen, vorhalten und beseitigen**
Bauzaun aufstellen für die Dauer der vertraglichen
Ausführungsfrist vorhalten und beseitigen. Ausführung
als Fertig-Montagezaun, Zaunhöhe
über Boden 2,05 m, einschl. Betonfüße und Verschrauben
der Zaunfelder miteinander. Dreimaliges Umsetzen auf
dem
Baufeld in Teilen zur Abgrenzung von Teilbereichen ist
in den
Einheitspreis einzurechnen.
Menge: 200,000 m

**01.0007 Reinen Bauschutt entsorgen**
Reinen Bauschutt
nach Aufforderung durch den Auftraggeber, gemäß den
Anlieferbedingungen der Zentraldeponie
oder einem zugelassenen
Entsorgungsbetrieb, lösen, laden und entsorgen.
Material: Abgebundener Beton
Putz / Mörtel
Klinker- / Beton- Natursteinpflasterreste
Keramik / Fliesen
Zement
Kiese und Sande ohne bindige Bestandteile.
Menge: 5,000 t

**01.0008 Restabfälle, belastet, entsorgen**
Restabfälle nach Aufforderung durch den Auftraggeber
gemäß
den Anlieferbedingungen der Zentraldeponie
bzw. einer zugelassenen Annahmestelle
nach Wahl des AN von Hand im gesamten Baustellenbereich
aufnehmen, laden und entsorgen.
Material: z.B imprägniertes Holz,
nach Trennung und Sortierung
anfallende gemischte Reststoffe
mit Schadstoffanteilen.
Zuordnungswert > LAGA Z 2
Einschließlich Beantragung des Begleitscheins bei der
zuständigen Behörde.
Menge: 3,000 t

**01.0009 Asphaltdecke unbelastet, Z 1.2, aufnehmen und entsorgen**
Bituminöse Befestigung aufbrechen aufnehmen, laden
abtransportieren,
Einbaustärke bituminösen Befestigung i.M.  0,10 m
Anfallende Stoffe auf einem als  nach § 52 des
Kreislaufwirtschafts- und Abfallgesetzes anerkannten
Entsorgungsfachbetrieb, bzw. auf einer hierfür
zugelassen
Wiederverwertungsanlage zu entsorgen. Der angebotene
Preis
versteht sich einschließlich der entstehenden
Entsorgungskosten.
Ausbauort: Asphaltfläche Zugang Quartiersweg
Residenzaue
Eintstufung des Materials:
LAGA Bauschutt: Z1.2
RuVa-STB: PAK Gehalt n.n.
Ausbauasphalt Verwertungsklasse A (uneingeschränkt
wiederverwertbar)

Der Nachweis der
ordnungsgemäßen Entsorgung ist vom AN zu erbringen.
Abrechnung nach Original Wiegekarten.
Menge: 5,000 t

**01.0010 Pflaster-Plattenbelag 5 bis 8 cm Stärke aufnehmen u. entsorgen**
Pflaster- und Plattenbelag inkl. Bettungsschicht sowie
einfassender Rückenstütze aufnehmen, laden und
transportieren.
hier: hauptsächlich Betonplatten i.M. 75-25/50/6 cm,
und im
geringen Umfang Rechteckpflaster/Verbundpflaster ca.
10/20/8cm
und  auf eine vom AN zu wählende Entsorgungsanlage
entsorgen.
Steinstärke bis 8cm
Ausbauort: kombinierte Platten- und Pflasterflächen
Bereich
Wohnwege und Hauseingänge
Menge: 160,000 m²

**01.0011 Plattenbelag für spätere Wiederverwendung aufnehmen u. seitl. lagern**
Pflaster- und Plattenbelag inkl. Bettungsschicht sowie
einfassender Rückenstütze aufnehmen, laden und
transportieren.
hier: Betonplatten 75/50/6 cm aufnehmen und seitlich
lagern.
Bereich: Fußwege
einschließlich Ausgleichsschicht aufnehmen und
seitlich lagern
zum späteren Wiedereinbau als einseitige
Plattenbandeinfassung des Wohnweges
Wiederverwendbare Platten und Steine säubern und nach
Angabe des AG innerhalb der Baustelle zur
Wiederverwendung lagern.
Nicht mehr verwendbare Stoffe (Ausgleichsschicht,
Paßsteine,..) auf eine vom AN zu
wählende Entsorgungsanlage entsorgen.
Der Nachweis der ordnungsgemäßen Entsorgung ist vom AN
zu erbringen.
Menge: 35,000 m²

**01.0012 Wegebeläge in Kleinflächen aufnehmen u. seitl. lagern**
Wegebeläge in Kleinflächen (Flächengröße zwischen
0,50m²
bis 5,00 m²) aufnehmen und seitlich lagern.
Hier: Pflasterbelag 10/20/8cm, Betonplatten 30/30/5cm
Bereich: Fußwege Anschlussflächen
einschließlich Ausgleichsschicht aufnehmen und
seitlich lagern
zur Anpassung der Bestandsflächen an die neu
herzustellenden
Wegeflächen
Wiederverwendbare Platten und Steine säubern und nach
Angabe des AG innerhalb der Baustelle zur
Wiederverwendung lagern.
Nicht mehr verwendbare Stoffe (Ausgleichsschicht,
Paßsteine,..) auf eine vom AN zu
wählende Entsorgungsanlage entsorgen.
Der Nachweis der ordnungsgemäßen Entsorgung ist vom AN
zu erbringen.
Menge: 10,000 m²

**01.0013 Betonbordeinfassung 100/20/ca. 40cm aufnehmen u. seitl. lagern**
Betonbordeinfassung aufnehmen und seitlich lagern.
Hier: Betonbord Oberseite abgerundet 100/20/ca. 40cm
(L, B,
H)
Bereich: Einfassungen Hauseingänge und Vorgärten
einschließlich Betonfundament und Betonrückenstütze
aufnehmen und seitlich lagern zur Anpassung der neu
herzustellenden Wegeflächen.
Wiederverwendbare Betonborde säubern und nach
Angabe des AG innerhalb der Baustelle zur
Wiederverwendung lagern.
Nicht mehr verwendbare Stoffe (Fundamente,
Paßsteine,..) auf
eine vom AN zu wählende Entsorgungsanlage entsorgen.
Der Nachweis der ordnungsgemäßen Entsorgung ist vom AN
zu erbringen.
Menge: 35,000 m

**01.0014 Plattenbahn Traufeinfassung aufnehmen und entsorgen**
Plattenbahn als Traufeinfassung aus Betonplatten
(5/50/50cm),
flach verlegt) aufnehmen, laden abfahren und entsorgen
einschl. Betonfundament und Rückenstütze.
Breite bis 60 cm, Höhe bis 5 cm, in Beton versetzt mit
Rückenstütze, Dicke des Unterbetons bis 20
cm.
Menge: 30,000 m

**01.0015 Tiefbord aufnehmen und entsorgen**
Tiefbord 8/20/100 cm einschließlich Betonfundament
(ca. 20 x
30 cm)
aufnehmen laden und abtransportieren.
Der Nachweis der geordneten Entsorgung ist
unmittelbar zu erbringen.
Die Entsorgungsgebühren sind in den Einheitspreis
mit einzukalkulieren.
Ausbauort: einseitige Einfassungen Wohnwege und
Kellereingang
Menge: 100,000 m

**01.0016 Entwässerungsbahn3-zeilig inkl. Betonfundament, aufnehmen und entsorgen**
Entwässerungsrinne 3-zeilig aus Betonsteinpflaster
(20/10/8
cm) aufnehmen und entsorgen, einschl. Bettung.
Gesamtrinnenbreite bis 60 cm, Steinhöhe bis 8 cm, in
Beton
versetzt mit Rückenstütze, Dicke des Unterbetons bis 20
cm. Der angebotene Preis versteht sich einschließlich
der
entstehenden Entsorgungskosten.
Der Nachweis der ordnungsgemäßen Entsorgung ist vom AN
zu erbringen.
Ausbauort: tieferliegender Gartenbereich Residenzaue
2,4
Menge: 40,000 m

**01.0017 vorhandene Stufenanlage Blockstufe aufnehmen und entsorgen**
vorhandene Stufenanlage Beton einschließlich
Betonfundament
aufnehmen, laden, transportieren und entsorgen
Stufenbreite bis 35 cm, -höhe bis 15 cm, in Beton
versetzt,
Dicke des Unterbetons bis 20 cm.
Stufenart: Blockstufe aus Betonstein
Der Nachweis der geordneten Entsorgung ist
unmittelbar zu erbringen.
Die Entsorgungsgebühren sind in den Einheitspreis
mit einzukalkulieren.
Ausbauort. Treppenabgang Gartenbereich Residenzaue 2,4
Menge: 10,000 m

**01.0018 Straßenablauf aufnehmen und entsorgen**
Hofablaufablauf Betonschacht mit Gußabdeckung
einschließlich
Gründung ausbauen, laden, transportieren und entsorgen.
Größe Abdeckung 30x30
Tiefe ca. 60 cm
Der Nachweis der geordneten Entsorgung ist
unmittelbar zu erbringen.
Die Entsorgungsgebühren sind in den Einheitspreis
mit einzukalkulieren.
Menge: 3,000 St

**01.0019 Verkehrsschild divers inkl. Pfosten aufnehmen und lagern**
Verkehrsschild
in Verbindung mit Rohrpfosten (H=3,00 m) mittels
Rohrschelle,
feuerverzinkter Stahl
Lochabstand: 350 mm
inkl. 1 Stk  Punktfundamente ca. 40/40/60 cm
aufnehmen und zum späteren WIedereinbau lagern.
Pfosten von Betonfundamenten säubern und
verbleibende Abfallstoffe (Fundamentreste,...) laden
und
transportieren iund entsorgen
Der Nachweis der geordneten Entsorgung ist
unmittelbar zu erbringen.
Die Entsorgungsgebühren sind in den Einheitspreis
mit einzukalkulieren.
Menge: 2,000 Stk

**01.0020 Zaunanlage (Stabgitter)aufnehmen und entsorgen**
vorhandene Stabgitterzaunanlage inkl. Fundamente (ca.
30/30/60cm) und Betonflechtelemente aufnehmen, laden,
transportieren und entsorgen.
Zaunhöhe=1,60m
Feldlänge bis ca. 2,50 m

Der Nachweis der geordneten Entsorgung ist
unmittelbar zu erbringen.
Die Entsorgungsgebühren sind in den Einheitspreis
mit einzukalkulieren.
Menge: 10,000 m

**01.0021 Beton-, Backstein- bzw. KS-Mauerwerk aufnehmen und entsorgen**
Beton-, Backstein- bzw. KS-Mauerwerk verputzt inkl.
Betonstufenanlagen einschließlich Fundamente,
Betonkern,
Bewehrung zwischen dem beidseitigen Mauerwerk, bzw.
Betonstütze hinter dem einseitigen Stützmauerwerk
stemmen,
aufnehmen laden, abtransportieren und entsorgen. in
Teillängen
bis 8,00 m
Breite der Mauer ca. 30 cm
Höhe der Mauer ca. 100 - 150 cm
Das vorsichtige Abbrechen in Anschlußbereichen zu
schützender Bauteile in Handarbeit ist in den EP
einzukalkulieren.
Die Abbrucharbeiten verstehen sich einschließlich der
dazugehörigen Erdarbeiten Freischachtungen zum
Freilegen
der Fundamente, Mauern und Srufen, sowie der
anschließenden lagenweisen Verfüllung der
Kellereingangsbereiche bis OK Gelände.
Abbruchbereich: Zurückzubauende Kellereingangsbereiche
und
Lichtschächte Residenzaue 2-4 und Fürstäbtissinstraße
Abrechnung nach gemeinsamen Voraufmaß mit der BÜ in
Verbindung mit den gesonderten Entsorgungsnachweisen.
Menge: 35,000 m³

**01.0022 Stabgitterzaun, 1,60m hoch, aufnehmen und lagern**
vorh. Stahlmattenzaun einschl. Zaunpfosten
demontieren. Inkl.
der Verbindungs- und Montageelemente aufnehmen, und für
den späteren Wiedereinbau seitlich lagern.
Stahldraht-Gittermatten, H=1,40m
Pfosten aus Stahlrechteckprofil
Betonfundament vom Zaunpfosten lösen, zerkleinern,
laden und
entsorgen. Kunststoffflechtelemente komplett
ausflechten und
entsorgen.
Der Nachweis der geordneten Entsorgung des
Betonfundamentes und der Kunststoffelemente ist
unmittelbar
zu erbringen.
Die Entsorgungsgebühren sind in den Einheitspreis
mit einzukalkulieren.
Menge: 20,000 m

### Titel 02 RODUNGSARBEITEN

*Hinweis*
Die zu rodenden Gehölze befinden sich im unmittelbaren
Außenanlagen- und Gebäudebereich. Die abschnittsweise
Herunternahme der Gehölze unter der Beihilfe eines
Hubsteigers, bzw. der Klettertechnik ist bei der
Kalkulation in
jedem Fall zu berücksichtigen.
Die Rodung der Wurzelstubbe kann wahlweise auch mit der
Stubbenfräse erfolgen. Eine zusätzliche Vergütung je
nach
Wahl der Wurzelrodung erfolgt nicht.
Die Rodung der Gehölzflächen und das Abschieben der
Vegetationsschicht erfolgt zum Teil in Traufbereichen
verbleibender Gehölze (siehe Bestands- und
Rodungsplan). Die
Erschwernisse für das Arbeiten in diesen Bereichen zur
Schonung der Wurzelbereiche sind in die folgenden
Positionen
einzukalkulieren.

**02.0001 Laubbäume fällen 20-40cm,**
Laub- und Nadelbäume  fällen,
Stammdurchmesser 20 -40 cm,
Wuchshöhe ca. 10-12 m
inkl. Rodung des Wurzelstockes. Stammdurchmesser
in 1 m Höhe gemessen.
Standfeste Auffüllung der Grube entsprechend der
vorgefundenen Bodenschichten
Material laden und abfahren und ordnungsgemäß
entsorgen.
Menge: 5,000 St

**02.0002 Solitärstrauch fällen mehrstämmig**
Solitärstrauch fällen,
Kronendurchmesser ca. 3 m,
Wuchshöhe ca. 2,50-5,00 m
Mehrstämmig
inkl. Rodung des Wurzelstockes. Stammdurchmesser
in 1 m Höhe gemessen.
Standfeste Auffüllung der Grube entsprechend der
vorgefundenen Bodenschichten
Material laden und abfahren und ordnungsgemäß
entsorgen.
Menge: 5,000 St

**02.0003 Einzelstrauch fällen mehrstämmig**
Solitärstrauch fällen,
Kronendurchmesser ca. 1,5 m,
Wuchshöhe ca. 1,50-2,00 m
Mehrstämmig
inkl. Rodung des Wurzelstockes. Stammdurchmesser
in 1 m Höhe gemessen.
Standfeste Auffüllung der Grube entsprechend der
vorgefundenen Bodenschichten
Material laden und abfahren und ordnungsgemäß
entsorgen.
Menge: 15,000 St

**02.0004 Wurzelstubben roden 20-40cm,**
Wurzelstubben fällen, Stammdurchmesser 20 -40 cm,
Stammhöhe bis 1 m
inkl. Rodung des Wurzelstockes. Stammdurchmesser
in 1 m Höhe gemessen.
Standfeste Auffüllung der Grube entsprechend der
vorgefundenen Bodenschichten
Material laden und abfahren und ordnungsgemäß
entsorgen.
Menge: 2,000 St

**02.0005 Wurzelstubben roden 41-60cm,**
Wurzelstubben fällen, Stammdurchmesser 41 -60 cm,
Stammhöhe bis 1 m
inkl. Rodung des Wurzelstockes. Stammdurchmesser
in 1 m Höhe gemessen.
Standfeste Auffüllung der Grube entsprechend der
vorgefundenen Bodenschichten
Material laden und abfahren und ordnungsgemäß
entsorgen.
Menge: 2,000 St

**02.0006 Strauchartigen Gehölzaufwuchs bis 6,00 m einschließlich Wurzelwerk roden**
Strauchartigen Gehölzaufwuchs, inkl. Hecken
einschließlich
Bodendecker und Wurzelwerk roden
(u.a. Philadephus, Liguster),  und Sträucher zum Teil
als Solitär
ausgebildet
Bodendecker größtenteils Efeu, Spiraea, Stauden).
Wuchshöhe: 300-600 cm
Material laden und abfahren und ordnungsgemäß
entsorgen.

Der Nachweis der geordneten Entsorgung
ist unmittelbar zu erbringen.
Eventuelle Annahmegebühren
sind in den Einheitspreis
mit einzukalkulieren
Ort: Schutzpflanzung Bereich Müllstellplätze
Menge: 200,000 m²

**02.0007 Vegetationsschicht abschieben**
Vegetationsschicht Wiesenfläche  Aufwuchshöhe bis 20
cm,
einschließlich Vegetationsnarbe, Wurzelraum,
Narbenstärke
10 cm stark
abschieben, laden und entsorgen.
Der Deckungsgrad der Wiese mit Grasbewuchs beträgt ca.
80
%.
Das Material ist ordnungsgemäß abzutransportieren und
zu
entsorgen
Preis einschließlich Entsorgungskosten.
Abrechnung nach Voraufmaß in der Horizontalprojektion.
Ort: Teilflächen (Vorgärten und große zentrale
Wiesenfläche) im
gesamten Bauabschnitt in unterschiedlicher Größe 10 m²
bis
1000 m²
Menge: 2200,000 m²

### Titel 03 ERDARBEITEN

*Hinweis*
In die Einheitspreise der Bodenarbeiten sind alle
erforderlichen
Kleinteile, Nebenarbeiten sowie Eigenkontrollen im
Rahmen der
Eigenüberwachung (z. B. Verdichtungskontrollen)
einzurechnen.
Bei allen Erdarbeiten ist im Arbeitsbereich des
Baggers eine
fachkundige Person zur permanenten, visuellen Kontrolle
abzustellen (Leitungstrassen, Kampfmittel, etc.). In
Leitungsbereichen ist von Hand zu schachten.
Rechtzeitig vor
Beginn sind Erdarbeiten bei den Trägern anzukündigen
und
eine erneute Bestandsabfrage einschl. der einzelnen
Schutzanweisungen durchzuführen.

Bei allen Erdarbeiten ist darauf zu achten, dass
bereits
eingebrachte Schotterschichten vom anstehenden Boden
getrennt ausgehoben und gelagert werden. Ebenso ist der
Wiedereinbau getrennt vorzunehmen. Hierdurch
entstehende
Mehrkosten sind in die entsprechen Einheitspreise
einzukalkulieren und werden nicht gesondert vergütet.
Die
Verwendung von Stoffen, Bauteilen und Böden, welche
abschlämmbare oder grundwasserbeeinträchtigende
Bestandteile enthalten, ist grundsätzlich verboten. Ein
Herkunftsnachweis über die detaillierte
Zusammensetzung zu
liefernder Bodenmaterialien gem.
Bundesbodenschutzverordnung inkl. der Vollzugshilfe zu
§ 12
BBodSchV und Bundesbodenschutzgesetz, u. a. mit Angaben
über die Schadstofffreiheit, ist vor der Lieferung des
Materials
der BÜ vorzulegen und das Material durch AG/BÜ
freigeben zu
lassen.

Über angelieferte Schütt- und Bodenmassen, gleich
welcher Art,
ist ein täglicher Bericht zu erstellen und mit den
Wiegescheinen
vorzulegen, aus dem mindestens hervorgehen muss:
Art des angelieferten Materials
Herkunft des angelieferten Materials
Menge des angelieferten Materials
Die Aufstellung ist jeweils am darauffolgenden Tag der
Bauleitung zu übergeben.

Bodenarbeiten nach Homogenbereichen des AG.  Innerhalb
der
Baumaßnahme anfallende Abfälle, insbesondere
Bodenaushub,
Bauschutt und Baustellenabfälle sind nach den
Vorschriften des
Landesabfallgesetzes (LAbfG) vom Zeitpunkt ihrer
Entstehung
an voneinander getrennt zu halten. Boden- und
Bauschuttmassen aus entstehendem Aushubmaterial sind
nach
den Vorschriften des Kreislaufwirtschaftsgesetzes
(KrWG) zu
verwerten oder zu beseitigen. Zur Bewertung für die
Verwertbarkeit von Aushubmaterialien sind die
entsprechenden
Anforderungen der LAGA M 20, der DepV, der RuVA-StB,
die
Technischen Regeln der LAGA TR Boden und der LAGA TR
Bauschutt in der jeweils aktuell gültigen Fassung
anzuwenden.
Der AN hat sich eigenverantwortlich über im
Baustellenbereich
befindliche Leitungen und Einbauten, über deren Art,
Lage und
Verlauf, sowie erforderlicher Sicherungsmaßnahmen vor
Beginn
der Ausführung zu informieren.

Bauausführung
Jegliche Bodenverdichtung ist auf das für
die Bauausführung notwendige Maß zu reduzieren.
Die Lage der Fahrtrassen bzw. Baustraßen ist vor
Baubeginn mit der Bauleitung abzustimmen

Je nach Bodenart und Witterungsverlauf ist die
Bearbeitung von Böden bei Regen nicht erlaubt bzw.
mit der Bauleitung vorher abzustimmen. Dies gilt
insbesondere für schluff- und tonhaltige Böden
("Minutenböden").

Bei Regenwasserversickerung sind die Versickerungsbereiche unbedingt von Verdichtung freizuhalten
(Tabuzonen) und mit dauerhafter Absperrung zu versehen.

Abgrabungen, Aufschüttungen und das Befahren
innerhalb von Baumtraufen ist nicht gestattet.
Baumschutzmaßnahmen sind, sofern Konflikte absehbar, detailliert im Leistungsverzeichnis beschrieben. Ansonsten ist vorab die Bauleitung zu
informieren.

Weitergehende, nicht beschriebene Materialnachweise wie Körnungszusammensetzung, Un-
bedenklichkeit etc. sind auf Verlangen der
Bauleitung zu erbringen.

Werden Bodenmassen und Schüttgüter über
Mengennachweis nach Original-Lieferscheinen,
bzw. LKW-Kastenmaß
abgerechnet, so ist der angelieferten Menge
bei Oberboden 18 %, Schotter 20% und für Füllboden 20 %
abzuziehen (Lockerungsfaktor).

Bodenlieferung und -arbeiten werden
nach Aufmaß und Nivellement (Urnivellement+
OK eingebautes Material) abgerechnet.
Das Nivellement ist unmittelbar vor Beginn der
Arbeiten gemeinsam mit der Bauleitung des AG
durchzuführen. Die entsprechenden, von der
Bauleitung abgezeichneten Feldnivellements
sind in der Reinfassung im Maßstab
M = 1:200 bzw. 1:100 der Bauleitung in 2- facher
Ausfertigung vorzulegen. Erd- und Bodenarbeiten
sind ohne die Zustimmung und Freigabe der
Bauleitung des AN untersagt.
Ein Soll-Ist Vergleich ist zu erbringen.

Zusätzlich geliefertes Material wird nach
Original-Lieferscheinen, die der Bauleitung zur
Abzeichnung
vorgelegt werden müssen, abgerechnet.

Die Freigabe der Flächen zur Bearbeitung ist mit
der örtlichen Bauleitung abzustimmen.

**03.0001 durchwurzelten Mutterboden aufnehmen, sieben, laden und wiedereinbauen**
Mutterboden im Bereich der gerodeten Strauchflächen und
zugleich zukünftigen Vegetationsflächen aufnehmen,
sieben,
laden und direkt wiedereinbauen, Dicke der Schicht
i.M. 25 cm.
ausgesiebtes Wurzelmaterial ist ordnungsgemäß zu
entsorgen.
Bodenklasse 1 DIN 18 300 (gem DIN 18300/2012)
bzw. Homogenbereich 1 (gem. DIN 18300/2015)
Oberboden
Bodengruppe 18196 A (OH)
Abrechnung nach Aufmaß an der Entnahmestelle als feste
Masse.
Vergleich mit Urnivellement ist zu erbringen.
Transportweg bis 200 m
Abtragungsort : Rodungsflächen, zukünftige
Vegetationsflächen
Menge: 150,000 m³

**03.0002 durchwurzelten Oberboden aufnehmen, sieben, laden und aufmieten**
Oberboden im Bereich der zukünftigen befestigten
Flächen und
Bodenmodellierungen aufnehmen, sieben, laden und im
Baustellenbereich nach Angabe der Bauleitung aufmieten,
Dicke der Schicht i.M. 30 cm.
ausgesiebtes Wurzelmaterial ist ordnungsgemäß zu
entsorgen.
Bodenarbeiten gem. ZTV E-STB
Abrechnung nach Aufmaß an der Entnahmestelle als feste
Masse.
Vergleich mit Urnivellement ist zu erbringen.
Transportweg bis 200 m
Abtragungsort : Rodungsflächen, zukünftige Wegeflächen
Menge: 200,000 m³

**03.0003 durchwurzelten Oberboden lösen, laden, abtransportieren**
durchwurzelten Oberboden  profilgerecht lösen, laden,
abtransportieren und entsorgen
Abtragsdicke i.M. 20 cm,
Bodenklasse 1 DIN 18 300 (gem DIN 18300/2012)
bzw. Homogenbereich 1 (gem. DIN 18300/2015)
Oberboden
Bodengruppe 18196 A (OH; OU)
F3: sehr frostempfindlich (ZTVE-STB 17)
gem. Kennwerten Vorbemerkungen
Abrechnung nach Aufmaß an der Entnahmestelle als feste
Masse.
Abtragungsort : Rodungsflächen, zukünftige Wegeflächen
Vergleich mit Urnivellement ist zu erbringen.
Menge: 30,000 m³

**03.0004 ungebundene Tragschicht (unbelastet) aufbrechen und entsorgen**
ungebundene Tragschicht
Schlacke ca. 0/45 (Abfallschlüssel 170504, unbelastet,
bzw. bis
LAGA Z 1.2) aufbrechen und aufnehmen, laden, abfahren,
Dicke der Tragschicht 20 cm bis 30 cm (i.M. 25cm),
Bodenklasse 3-4 (gem DIN 18300/2012)
bzw. Homogenbereich 2 (gem. DIN 18300/2015)
Auffüllungen
Bodengruppe 18196 A (GW, GU, SW, SU)
gem. Kennwerten Vorbemerkungen
Die Erschwernisse des Ausbaus durch das schollige
Aufbrechen der Tragschichten sind in dem Einheitspreis
einzukalkulieren
Anfallende Stoffe auf einem als  nach § 52 des
Kreislaufwirtschafts- und Abfallgesetzes anerkannten
Entsorgungsfachbetrieb zu entsorgen. Der angebotene
Preis
versteht sich einschließlich der entstehenden
Entsorgungskosten.
Ausbaubereich: Tragschicht Wegeflächen, Fahrflächen
Menge: 40,000 m³

**03.0005 Auffüllungshorizont (Boden / Bauschuttgemisch) lösen, laden abfahren (im Zuge Planumsarbeiten TS)**
Boden, bzw. Boden Bauschuttgemisch
(Auffüllungshorizont) im
Zuge der Planumsarbeiten im Bereich der gesamten
Außenanlagen lösen, laden, abfahren,  Laga bis Z 1.2
gem. Ersatzbaustofferordnung:
Materialwerte Boden BM F0*
Einbauklasse: F0*
Ausbaubereich: vorhandene Flächenbefestigungen nach
Rückbau der Pflaster-, Plattendecke in Teilflächen
Bodenklasse 4 (gem DIN 18300/2012)
bzw. Homogenbereich 2 Auffüllungen (gem. DIN
18300/2015)
Bodengruppe 18196 A (UL,UM,GU)
gem. Kennwerten Vorbemerkungen
Der Boden kann z.T. mit Bauschutt und Schlackereste
durchmischt sein.
Abtragstärke i.M. 30cm
Anfallende Stoffe auf einem als  nach § 52 des
Kreislaufwirtschafts- und Abfallgesetzes anerkannten
Entsorgungsfachbetrieb zu entsorgen. Der angebotene
Preis
versteht sich einschließlich der entstehenden
Entsorgungskosten.
Der Nachweis der geordneten Entsorgung ist
unmittelbar zu erbringen.
Abrechnung nach Vorlage der Original Wiegekarten.
Menge: 30,000 m³

**03.0006 Auffüllungshorizont (Boden / Bauschuttgemisch) lösen, seitlich lagern (im Zuge Planumsarbeiten)**
Boden, bzw. Boden Bauschuttgemisch
(Auffüllungshorizont) im
Zuge der Planumsarbeiten lösen, wie vor, jedoch
seitlich zur
späteren Wiederverfüllung lagern
Transportweg bis 250 m
Menge: 85,000 m³

**03.0007 ZULAGEPOSITION: Erdarbeiten im Bereich von Baumstandorten**
vorgenannte Erdarbeiten / Ausschachtungsarbeiten im
Traufbereich von Bestandsgehölzen ausführen. Die
Arbeiten
sind unter besonderer  besonderen Schutz der
Baumwurzeln
zum Teil in Handarbeit auszuführen.
Der fachgerechte Rückschnitt von Wurzelbereichen ist
ebenfalls
auszuführen und Bestandteil der Position
Menge: 200,000 m²

**03.0008 Auffüllungshorizont seitlich gelagert wiedereinbauen (im Zuge Planumsarbeiten)**
Auffüllungshorizont der Vorpositionen (Abfallschlüssel
170504,
unbelastet) mit Steinen durchsetzt seitlich aufgemietet
aufnehmen, laden und im Zuge der Planumsarbeiten  nach
Angabe der Bauleitung unterhalb der
wiederherzustellenden
Vegetationsflächen einbauen und lagenweise
(Schichtstärke
max. 30cm) ordnungsgemäß verdichten,
Einbauhöhe bis ca. 1,20 m
Bodenklasse 4 (gem DIN 18300/2012)
bzw. Homogenbereich 2 (gem. DIN 18300/2015)
Auffüllungen bindig
Bodengruppe 18196, A (UL, UM, GU)
gem. Kennwerten Vorbemerkungen
Höhe des Aufbaus bis 50 cm.
Bodenklasse 3-4 DIN 18 300
Transportweg bis 200 m
Einbauort: Mietergartenbereiche Residenzaue 2-4
Menge: 85,000 m³

**03.0009 Mutterboden (unbelastet) seitl. gelagert aufnehmen, laden und einbauen**
Mutterboden der Vorpositionen  seitlich aufgemietet
aufnehmen,
laden und flächig im Baustellenbereich nach
Profilierung des
Vegetationsflächenuntergrundes einbauen und lagenweise
(Schichtstärke 5 cm bis max. 30cm) ordnungsgemäß
verdichten.
Einbaubereiche:
Bankettbereich neue Wege- und Terrassenflächen,
höhengleiche Ergänzung vorhandener Muboflächen,
Auffüllung
Gartenbereiche Residenzaue 2,4
Bodenklasse 1 DIN 18 300
Transportweg bis 200 m
Menge: 200,000 m³

**03.0010 Füllboden liefern, einbauen, verdicht. Bdkl.3**
Lieferung und Einbau von wasserdurchlässigen,
nichtbindigen
natürlichen Füllboden ohne organische Bestandteile
Bodenklasse 3 (gem DIN 18300/2012)
Laga-Klasse Z 0
liefern, lagenweise einbauen und verdichten.
Zulässige Abweichung von der Nennhöhe + / - 2 cm.
Geforderter Verdichtungsgrad: DPr 103 %
Verformungsmodul EV 2 mind. 45 MN / m2
Füllmaterial aus vom AN zu liefernden Stoffen.

Einbauhöhe je Schicht max. 30 cm.
Gesamteinbauhöhe: bis 120 cm

Einbauort: Mietergärten Residenzaue 2-4- Terrassen und
Vegetationsfläche

Soll- / Ist Vergleich und Original- Lieferscheine
erbringen.
Abrechnung nach Aufmaß an der Einbaustelle als feste
Masse.
Menge: 50,000 m³

### Titel 04 ENTWÄSSERUNGSARBEITEN VERSORGUNGSLEITUNGEN

*Hinweis*
Hinweise für alle Bodenpositionen

Boden für die Baugruben der Kanäle und Bauwerke gemäß
VOB/ C, DIN 18300, nach den jeweiligen Höhenplänen in
der erforderlichen Baugrubenbreite ausheben, laden,
seitlich der Verwendung entsprechend lagern, bzw.
sofort abfahren oder verfahren, einbauen und
verdichten. Fallen beim Aushub Böden verschiedener
Eignung an, so sind sie nötigenfalls schon bei der
Entnahme getrennt zu behandeln. Dies gilt vor allem,
wenn die Gewinnung von verdichtungsfähigem Boden
möglich ist.
Der Auftragnehmer hat für die Reinhaltung des
verdichtungsfähigen Bodens zu sorgen.

Abgerechnet wird pro lfm Kanalgraben in der lichten
Baugrubenbreite (nach DIN EN 1610) ab OK Planum.
Der Mehraushub für den
Verbau und die Baugruben für Schachtbauwerke, bzw. der
Absturzbauwerke ist in den
Einheitspreis mit einzurechnen.

Die Kosten für erforderl. Längstransport,
Zwischenlagerung und Rücktransport der zum Einbau
geeigneten Bodenmassen sind im E.P. mit einzurechnen.
Schachtbaugruben sind nach besonderer Anweisung bzw.
Plan auszuheben. Baugruben - auch über 4 m Breite -
sind den örtlichen Verhältnissen entsprechend
vorschriftsmäßig zu verbauen. Die Verbaukosten werden
nach den entsprechenden MOZ vergütet.
Der Boden ist durch geeignete Maßnahmen vor
Wasserzutritt zu schützen (z. B. durch Abdecken). Diese
Leistung wird nicht gesondert vergütet. Nach
Fertigstellung und der Abnahme der Rohrleitung ist der
Verbau so sorgfältig auszubauen, daß keine Schäden
innerhalb und außerhalb der Baugrube entstehen.
Auftretende Schäden gehen zu Lasten des Unternehmers
(s. DIN 18 303).
Die Baugrube ist in Lagen von 0,30 m Höhe zu verfüllen
und ausreichend zu verdichten. Es gelten DIN 4033 und
Merkblatt für das Verfüllen von Leitungsgräben der
Forschungsgesellschaft für das Straßenbauwesen.
Verdichtungsnachweise gem. gültiger Richtlinien. Eine
gesonderte Vergütung für Verdichtungsnachweise
(Plattendruckversuche; Küntzelstabversuche;
Rammsondierung; etc...) im Rahmen der Eigenüberwachung
erfolgt nicht.
Verdichtungsfähiger Boden ist innerhalb der Baustelle
zu verfahren.
Eine besondere Vergütung der ordnungsgemäßen Entsorgung
des überschüssigen Bodenaushubs wird nicht gewährt und
ist in
die jeweiligen Einheitspreise einzukalkulieren.
Gräben bis zu einer Tiefe von 1,25 m bis 1,75 m sind
entsprechend der Vorgaben der DIN 4124 abzuböschen. Der
hieraus resultierende Mehraushub wird nicht vergütet
und ist in
dem Einheitspreis einzukalkulieren.

**04.0001 Querschläge 30/100**
Suchgräben für Leitungen und Kabel
in Handarbeit ausheben,
Bodenklasse 3 bis 4,
Aushub seitlich lagern
Sohlenbreite bis 40 cm
Sohlentiefe bis 100 cm
Suchgräben mit seitlich gelagertem Aushub
verfüllen und verdichten
Verdichtungsgrad mind. 97 % DPr
überschüssigen Boden seitlich einplanieren
Menge: 10,000 m³

**04.0002 Versorgungsleitungen Kreuzungsbereich. Winkel < 45°**
Kreuzungsbereich mit einer oder mehreren
Kabel-, Ver- und Entsorgungsleitungen bis zu einer
Gesamttrassenbreite von 1,0 m. Die Kabel bzw. die
Leitungen
aufhängen, sichern und bei den Verfüllarbeiten den beim
Aushub vorgefunden Zustand wiederherstellen. Mit der
Vergütung dieser Position sind auch alle Erschwernisse
beim
Baugrubenverbau, beim Bodenaushub bis
Grabensohle, bei der Rohrverlegung usw. abgegolten.
Eine
besondere Vergütung nach dieser Position erfolgt nur,
wenn der Kreuzungswinkel kleiner als 45 Grad ist.
Menge: 25,000 m

**04.0003 Versorgungsleitungen Kreuzungen Winkel 45-90°**
Kreuzungen mit einer oder mehreren Kabel-,
Ver- und Ent- sorgungsleitungen bis zu einer
Gesamttrassenbreite von 1,0m. Die Kabel bzw. die
Leitungen aufhängen, sichern und bei den
Verfüllarbeiten den beim Aushub vorgefundenen
Zustand wiederherstellen. Mit der Vergütung
dieser Position sind auch alle Erschwernisse
beim Baugrubenverbau, beim Bodenaushub bis
Grabensohle, bei der Rohrverlegung usw.
abgegolten.
Eine besondere Vergütung nach dieser Position
erfolgt nur, wenn der Kreuzungswinkel zur
Verlegeleitung 45 bis 90 Grad beträgt.
Menge: 15,000 St

**04.0004 Gruben-/Steinsand einbauen**
Gruben- oder Steinsand für das Abdecken von
Kabeln bzw.Versorgungsleitungen allgemein liefern,
einbauen und verdichten. Der verdrängte Boden geht in
das
Eigentum des AN über und wird beseitigt. Die
eingebauten
Mengen sind durch Original-Wiegescheine
nachzuweisen.
Menge: 20,000 t

**04.0005 vorh. Schachtabdeckung, Kl. B 125 ausrichten**
vorh. Schachtabdeckung, Kl. B 125, DIN EN 124/ DIN 1229
mit Lüftungsöffnungen für Revisions - RW-Schacht
aus Gußeisen und Beton, D 610 mm
einschl. Rahmen aufnehmen und entsprechend der
Oberflächenausbildung ausrichten und in Zementmörtel
M. 1:3
einbauen. Einschl. sämtlicher Materiallieferungen und
erforderl. Nebenarbeiten.
Menge: 3,000 St

**04.0006 Auflageringe 40 mm**
Auflageringe mit Verschiebesicherung, 40 mm hoch,
liefern und nach Angabe in Zementmörtel M. 1:3
einbauen. Einschl. sämtlicher Materiallieferungen und
erforderl. Nebenarbeiten.
Menge: 3,000 St

**04.0007 Auflageringe 60 mm**
wie vor beschrieben, jedoch 60 mm hoch
Menge: 3,000 St

**04.0008 ACO DRAIN Hofablauf mit Pointlock**
ACO DRAIN Hofablauf mit Pointlock aus Polymerbeton,
Belastungsklasse B125 nach EN124
Baulänge 30 cm,
Baubreite 30 cm,
Bauhöhe 44,5 cm,
mit aufliegendem Gussrahmen,
mit Gussrost (EN-GJS) einliegend, Schlitzweite
12mm, Einlaufquerschnitt 265cm²,
mit Maschenrost Stahl verzinkt einliegend,
Maschenweite 17x31mm, Einlaufquerschnitt 534cm²,
mit schraubloser Arretierung System Pointlock
mit integriertem herausnehmbaren Geruchsverschluss,
mit Schlammeimer aus Kunststoff PP,
mit integrierter Lippenlabyrinthdichtung für den
waagerechten Anschluss von Kunststoffrohren DN/OD 110
liefern und nach Angaben des Herstellers einbauen
Menge: 5,000 St

**04.0009 Rohrgrabenaushub bis 1,25 m i.M.**
Rohrgraben- und Schachtaushub,  für
Rohrleitungen herstellen. Aushub ist entsprechend der
Aufbauschichten getrennt
seitlich zu lagern; incl. Wiederverfüllung
entsprechend der
einzelnen Bodenschichten Verfüllung lagenweise
verdichtet.
in dem Einheitspreis sind alle Nebenarbeiten wie
zusätzliche Vertiefungen, Planie der Grabensohle,
erforderlicher Verbau des Rohrgrabens,
Der Mehraushub im
Bereich der Schächte und der Arbeitsraum für
Rohrverbindungen ist einzurechnen.
Das überschüssige, bzw. verdrängte Material ist zu
laden und
ordnungsgemäß zu entsorgen

Rohrleitungen: DN 150 bis DN 300
Aushubtiefe : bis 1,25 m
Bodenklasse : 3-4

Der Nachweis der geordneten Entsorgung ist
unmittelbar zu erbringen.
Die Entsorgungsgebühren sind in den Einheitspreis
mit einzukalkulieren.
Die Abrechnung der Grabentiefe erfolgt ab OK Erdplanum
Menge: 50,000 m³

**04.0010 Abwasserrohre DN 150 aus Polypropylen**
Abwasserrohre aus Additiven (PP-MD) DN 150
gemäß DIN EN 14758-1:2005 und werksseitig
 Polypropylen mit mineralischen eingelegter
patentierter
Lippendichtung liefern und einbauen.
SN 10  Ringsteifigkeit > 10 kN/m² gemäß DIN EN ISO
9969 =
SLW 60.
Die Rohrleitungen sind unter Beachtung der DIN EN 1610
und
der Herstellerverlegeanleitung zu verlegen.
Fabrikat: KG 2000
Hersteller Wavin
o.gleichwertig
Menge: 50,000 m

**04.0011 Zulageposition: Formstücke DN 150 aus Polypropylen**
Formstücke aus Additiven (PP-MD)DN 150, Bögen,
Abzweige,
Übergangsstücke als Zulage zur Vorposition
liefern und fachgerecht einbauen.
Menge: 40,000 St

**04.0012 Abwasserrohre DN 100 aus Polypropylen**
Abwasserrohre aus Additiven (PP-MD) DN 100
gemäß DIN EN 14758-1:2005 und werksseitig
 Polypropylen mit mineralischen eingelegter
patentierter
Lippendichtung liefern und einbauen.
SN 10  Ringsteifigkeit > 10 kN/m² gemäß DIN EN ISO
9969 =
SLW 60. Farbe Grün
Die Rohrleitungen sind unter Beachtung der DIN EN 1610
und
der Herstellerverlegeanleitung zu verlegen.

Einbauort: In unterschiedlich langen Einzelabschnitten
zur
Entwässerung der Fassadenrinnen, bzw. des Innenhofes
Menge: 35,000 m

**04.0013 Zulageposition: Formstücke Bogen DN 100 aus Polypropylen**
Formstücke aus Additiven (PP-MD)DN 100, Bögen,
Abzweige,
Übergangsstücke liefern und einbauen als Zulage zur
Vorposition
Menge: 20,000 Stk

**04.0014 Anschluß an vorhandene Entwässerungsleitung**
Anschluß an vorhandene Entwässerungsleitung mit
Steinzeugrohr bis DN 200 liefern und fachgerecht an
vorhandene Entwässerungsleitung anbinden.
Einschließlich der
erforderlichen zusätzlichen Erd-,und Abbrucharbeiten.
Anschluß Balkonentwässerung und Anschluß neue
Entwässerungsleitung an Bestandsleitung
Menge: 10,000 St

**04.0015 Rohrleitungszone DN 100 bis DN 300, Grubensand**
Geeignetes Material für die Leitungszone von
Rohrgräben zur allseitigen Ummantelung
(Bettung, Seitenverfüllung und Abdeckung) der
Rohrleitung DN 100 bis DN 300 liefern, einbauen und
verdichten. Der Mehreinbau im Bereich der
Schachtbauwerke ist in den Einheitspreis einzurechnen
Dicke der Bettung (Bettung Typ 1) und Abdeckung gemäß
DIN
EN 1610.
Die Zwickel seitlich unter den Rohren sind zu
verdichten, Hohlräume unter dem Rohr mit
verdichtetem Material zu verfüllen.
Der durch den Füllboden verdrängte
Bodenaushub geht in das Eigentum des AN
über und ist zu beseitigen.

Material : Gruben-/Füllsand ungewaschen und
verdichtungsfähig
Die Rohrummantelung muss dauerhaft ausreichend
wasserdurchlässig sein. gemäß anerkannten
Lieferscheinen
Menge: 30,000 t

**04.0016 Leitung DN 100 - 150 aufnehmen / entsorgen**
Leitung PVC-hart, Steinzeug oder KG-Rohr, DN 100 - 200
in
Einzellängen ab 1,00 m aufnehmen und entsorgen.
Anfallende Stoffe auf eine vom AN zu wählende
Deponie/Recyclinganlage entsorgen. Der angebotene Preis
versteht sich einschließlich der entstehenden
Entsorgungskosten.
Der Nachweis der ordnungsgemäßen Entsorgung ist vom AN
zu erbringen.
Menge: 20,000 m

**04.0017 Trennen / Verschließen von Leitungen PVC/STZG DN 100-200**
Entwässerungsleitungen aus PVC-hart, Steinzeug oder
KG-Rohr, DN 100 - 200, fachgerecht trennen und mittels
Verschlußstopfen verschließen und abdichten.
Menge: 3,000 St

### Titel 05 MAUERN, STUFEN, EINFASSUNGEN

**05.0001 Boden f. Mauerfundament lösen, zwischenlagern und nach Einbau wiederverfüllen**
Boden für Mauerfundamente lösen,zwischenlagern und nach
Fertigstellung der Mauerscheiben /Stufenanlagen
lagenweise in
30 cm Schichten als Hinterfüllung wiedereinbauen und
verdichten.
Bodenklasse 3-4 (DIN 18300)
Homogenklasse 2
bzw. nach Angaben Vorbemerkungen
Abtragstärke 50cm - 80cm
Einbauhöhe 30cm - 100cm
Menge: 70,000 m³

**05.0002 Trockenfundament für Mauerscheiben und Stufenanlage**
Trockenfundament für nachstehend
beschriebene Mauerscheiben und Stufen
liefern und herstellen aus Hartkalkstein 0/45
oder gleichwertiger Art
Körnung: 0/45

Verformungsmodul Ev2 = 120 MN/ m2
Fundamentdicke im eingebauten Zustand: 50 cm
Fundamentabstufungen nach Höhe der
Winkelteile.
Abrechnung nach Aufmaß an der Einbaustelle als feste
Masse.
Menge: 35,000 m³

**05.0003 Betonwinkelstützwand Typ 55 / 30, Lastfall C**
Betonwinkelstützmauer in L- Form
als Stahlbetonfertigteil, liefern und setzen
Betongüte C30/37 DIN 1045,DIN EN 206
Expositionsklasse erdseitig XC4
Expositionsklasse luftseitig XC4, XF4, XD1

Vertikalschenkel 55 cm,
Horizontalschenkel 30 cm
Baulänge:  100 (99) cm, bzw. 50(49) cm
Wanddicke:  12 cm.

Sichtflächen in Sichtbeton anthrazit durchgefärbt,
glatt
geschalt
Sichtkanten gefast
Ansicht / Stirnseíte 50 cm
Ansicht / Rückseite 10 cm

Lastfall:  (C)15,0 kN/m² / bis 30°

liefern und lot-, flucht- und höhengerecht versetzen
und
Elemente vor Hinterfüllung mit Rundstahlstäben,
Durchmesser 14 mm, an rückseitig angebrachten Ösen
verbinden.
Stoßfuge mit dauerelastischem Dichtungsstreifen
herstellen (Kompriband od. glw.), bzw. abweichend
hiervon
nach den Vorschriften des angebotenen Herstellers.

Bettung in Zementmörtelbett,  Dicke 5 cm
und Fundament aus C12/15, Dicke 10 cm,
Fundamentbreite  =  Horizontalschenkellänge + 20 cm
bzw. abweichend hiervon
nach den Vorschriften des angebotenen Herstellers.
In Einzellängen,
Einbauort: Gartenmauer, Kellereingänge

Hersteller:
Voßbeck - Elsebusch GmbH
Feldmarkstr. 10
46282 Dorsten
Tel.:02362 / 9213-0
Fax:02362 / 9213-55
info@ve-beton.de

oder gleichwertig
Liefernachweis des Bieters:
'.........'
Menge: 10,000 m

**05.0004 Betonwinkelstützwand Typ 80 / 55, Lastfall C**
Betonwinkelstützmauer in L- Form
als Stahlbetonfertigteil, liefern und setzen
wie vor, jedoch:

Vertikalschenkel 80 cm,
Horizontalschenkel 55 cm
Baulänge:  100 (99) cm
Wanddicke:  12 cm.

Sichtflächen in Sichtbeton, glatt geschalt
Sichtkanten gefast
Ansicht / Stirnseíte 75 cm
Ansicht / Rückseite 10 cm

Lastfall:  (C)15,0 kN/m² / bis 30°
Menge: 10,000 m

**05.0005 Betonwinkelstützwand Typ 105 / 55, Lastfall C**
Betonwinkelstützmauer in L- Form
als Stahlbetonfertigteil, liefern und setzen
wie vor, jedoch:

Vertikalschenkel 105 cm,
Horizontalschenkel 55 cm
Baulänge:  100 (99) cm
Wanddicke:  12 cm.

Sichtflächen in Sichtbeton, glatt geschalt
Sichtkanten gefast
Ansicht / Stirnseíte 75 cm
Ansicht / Rückseite 10 cm

Lastfall:  (C)15,0 kN/m² / bis 30°
Menge: 30,000 m

**05.0006 ZULAGE:Betonwinkelstützwand Typ 55 / 30 SBT 90° / Aussen**
Zulageposition
Betonwinkelstützmauer in L- Form 55/30
als Stahlbetonfertigteil,
wie vor jedoch hier Sonderfall:
Aussenecke 90 °
Menge: 1,000 St

**05.0007 ZULAGE:Betonwinkelstützwand Typ 80 / 50 SBT 90° / Aussen**
Zulageposition
Betonwinkelstützmauer in L- Form 80/50
als Stahlbetonfertigteil,
wie vor jedoch hier Sonderfall:
Aussenecke 90 °
Menge: 1,000 St

**05.0008 ZULAGE:Betonwinkelstützwand Typ 105 / 55 SBT 90° / Aussen**
Zulageposition
Betonwinkelstützmauer in L- Form 105/55
als Stahlbetonfertigteil,
wie vor jedoch hier Sonderfall:
Aussenecke 90 °
Menge: 2,000 St

**05.0009 Blockstufen 15,5 / 35 cm, Beton mit Kontraststreifen, liefern und einbauen**
Blockstufen aus Betonfertigteilen mit Kontraststreifen
liefern und
einbauen
gem. DIN EN 13198
Betongüte C30/37 DIN 1045,DIN EN 206, Kanten 5 mm
ausgerundet,
Farbton hellgrau
Kontraststreifen anthrazit, H=5 cm, B=8cm

Griffigkeitsgeprüft nach SRT- Verfahren
R13
Maße 15,5 / 35 cm für Steigungsverhältnis 16 / 33
Einzellänge 0,50m - 1,00 m
auf zuvor genannten Streifen aus Fundamentbeton
mit Mörtel, MG III unter Verwendung vonTrasszement
liefern und höhen- und fluchtgerecht einbauen.
Breite des Treppenlaufs: ca. 1,00 - 1,50 m

Hersteller:
Voßbeck - Elsebusch GmbH
Feldmarkstr. 10
46282 Dorsten
Tel.:02362 / 9213-0
Fax:02362 / 9213-55
info@ve-beton.de

oder gleichwertig
Liefernachweis des Bieters:
'.........'
Menge: 25,000 m

**05.0010 Pflastereinfassung Wege und Plätze liefern und versetzen**
Betonsteinpflaster
als 1-reihigen Pflasterstreifen liefern und herstellen
Pflastersteine aus Beton DIN EN 1338
Farben: hellbraun; mittelbraun; dunkelbraun; mittelgrau
Maße: 30 cm x 10 cm x 8 cm
Auf 25 cm dickem Fundament aus C15/C20 versetzen und mit einer 10 cm starken Rückenstütze aus Beton
C15/C20 erstellen.
Im Läuferverband höhen- und fluchtgerecht mit 35 mm
Fugen
hammerfest versetzen und mit geeignetem Fugenmaterial
verfugen.
Breite der Einfassung 10 cm
DIN 18 318 und ZTV P-StB sind zu beachten.
Verlege-, bzw. Einbauort: Fuß- und Fahrwege, Terrassen

Produkt der Planung gem. Festlegung des AG:

Fabrikat Nimbus

Hersteller :
Fa. Kann Betonsteinwerke
Menge: 210,000 m

**05.0011 Tiefbord 6/20/100, anthrazit liefern und versetzen**
Tiefbordstein mit einseitiger Fase liefern und
versetzen
z.T. in weiten Radien
Bordstein aus Beton DIN EN 1340, Typ D I U
DIN 483 TB  60 x 200 x 1000 mm
Fase an einer oberen Längskante
Oberfläche Standart,
Typ: "anthrazit"
liefern und höhen- und fluchtgerecht auf 20 cm dickem
Fundament aus C15/C20 versetzen und mit einer
Rückenstütze
aus Beton C15/C20 erstellen.
Die Dicke der Rückenstütze beträgt mindestens 10 cm.
Die DIN 18 318 und ZTV P-StB sind zu beachten.
Die Leistung versteht sich einschließlich der
dazugehörigen
Erdarbeiten
(Aushub des Schlitzes in den jeweiligen Tragschichten,
bzw.
des Unterbaus)
die zum Setzen der  Tiefborde notwendig sind.
Verlege-, bzw. Einbauort: Traufstreifeneinfassung
Menge: 390,000 m

**05.0012 Betonbordeinfassung, 100/20/ca. 40cm, gelagert, versetzen**
Betonbordeinfassung, 100/20/ca. 40cm seitlich gelagert,
Oberfläche ausgerundet,
höhen- und fluchtgerecht auf 20 cm dickem Fundament aus
C15/C20 versetzen und mit einer Rückenstütze aus Beton
C15/C20 erstellen.
Der Einbau erfolgt in Teilabschnitten in einer Länge
von max.
2,00m
Die Dicke der Rückenstütze beträgt mindestens 10 cm.
Die DIN 18 318 und ZTV P-StB sind zu beachten.
Die Leistung versteht sich einschließlich der
dazugehörigen
Erdarbeiten
(Aushub des Schlitzes in den jeweiligen Tragschichten,
bzw.
des Unterbaus)
die zum Setzen der  Betonborde notwendig sind.
Verlege-, bzw. Einbauort: Anpassung Einfassung Wohnweg,
Hauseingänge
Menge: 35,000 m

**05.0013 Plattenband, 75(50)/50/5cm, gelagert, versetzen**
Plattenband, 75(50)/50/5cm seitlich gelagert,
höhen- und fluchtgerecht auf 15 cm dickem Fundament aus
C15/C20 versetzen und mit einer Rückenstütze aus Beton
C15/C20 erstellen.
Einfassungsbreite: 50 cm
Rückseite der Plattenflächen vollflächig mit
frosthartem
Natursteinkleber versehen und in das frische
Betonfundament
setzen.
Natursteinkleber:
temperaturbeständig -20 bis + 80 °C
gem. C2FT nach DIN EN 12004
Die Dicke der Rückenstütze beträgt mindestens 10 cm.
Die DIN 18 318 und ZTV P-StB sind zu beachten.
Die Leistung versteht sich einschließlich der
dazugehörigen
Erdarbeiten
(Aushub des Schlitzes in den jeweiligen Tragschichten,
bzw.
des Unterbaus)
die zum Setzen der  Einfassung notwendig sind.
Verlege-, bzw. Einbauort: einseitige
Plattenbandeinfassung
Wohnweg
Menge: 70,000 m

**05.0014 Pflasterbahn-, Tiefbord- und Platteneinfassungen anpassen, Naßschneider**
Vorgenannte Pflaster-, Plattenbahn-, KST Einfassungen
an den
Kanten und Anschlüssen mit Diamantschneider (Naßschneider) sauber anpassen.
Menge: 70,000 Stk

**05.0015 Natursteinschüttung Grauwacke als Sauberkeitsstreifen liefern und einbauen**
Natursteinschüttung als Sauberkeitsstreifen liefern und
einbauen
Einbaufläche : Sauberkeitsstreifen unterhalb der
Balkone
Fläche ca. 3,00 x 5,00 m / Balkon
Einbaustärke: 10 cm
Material: Grauwacke 100/450
Die Erschwernis beim kleinteiligen Einbau im Bereich
der
Fassaden Traufstreifen und unterhalb der Balkone ist im
Angebotspreis zu berücksichtigen.

Vor Einbau ist das Material vom Bauherrn zu bemustern
und
freizugeben.
Menge: 250,000 m²

### Titel 06 TRAGSCHICHTEN PFLASTERARBEITEN

**06.0001 Wasserschieberkappen ausrichten**
Vorhandene Wasserschieberkappen
H=50 cm
Durchmesser ca. 15 cm
Gußeisen
freilegen, aufnehmen, säubern und oberflächengleich
entsprechend der zukünftigen Ausbauhöhen ausrichten,
Menge: 5,000 Stk

**06.0002 Noppenbahn liefern und verlegen**
Noppenbahn (DELTA MS) als vertikalen Fassadenschutz
liefern
und verlegen Die Noppenbahn ist im Zuge des
Tragschichteneinbaus, bzw. der TB Einfassung senkrecht
vor
die Fassade zu legen.
Die Arbeiten verstehen sich einschließlich aller
notwendigen
Schachtungsarbeiten, Aushub und Verfüllung
Einzubauende Noppenbahnhöhe 50 cm
Noppenhöhe 8 mm
Noppenbahn aus Spezial-PE hoher
Dichte. Ohne Weichmacher, voll
recyclingfähig.

Liefernachweis:
Dörken GmbH & Co. KG
Wetterstraße 58
D-58313 Herdecke
Tel.: +49 23 30/63-0
Fax: +49 23 30/63-355

oder gleichwertig
Liefernachweis des Bieters:
'.........'
Menge: 340,000 m

**06.0003 Planumsregulierung des vorhandenen Unterbaus**
gleichmäßiges Planum des vorhandenen Unterbaus
für alle Bereiche der unterschiedlichen Pflaster-,
Wege- und
Sandspielflächen herstellen und verdichten gem.
ZTVE-StB 95
zur Aufnahme einer ungebundenen Frostschutzschicht,
bzw. Tragschicht.
Hierdurch bedingte Höhenversprünge, bzw.
unterschiedliche
Abtragstiefen sind in den Einheitspreis
einzukalkulieren.
Auf- bzw. Abtrag 20 cm bis 50 cm
inkl. lagenweiser Verdichtung.
zulässige Abweichung von der Nennhöhe +- 2 cm.
Massenausgleich im Bereich des Planums
Verdichtungsgrad DPr mind. 97 %
Gefälle auf Planum entsprechend der zukünftigen
Ausbauhöhen
Einbau und Verdichtung, sowie Verdichtungsgrad und
Tragfähigkeit entsprechend RSTO 2012 45 MN / m2
sind im Rahmen der Eigenüberwachung nach ZTVT- StB
Abschn. 2.3. nachzuweisen.
Die Prüfprotokolle sind der Bauleitung vorzulegen.

Abrechnung in der Horizontalprojektion.
Menge: 850,000 m²

**06.0004 RCL Material 0/45 (RCL I) liefern und 20 cm einbauen (Fußwege)**
1. Tragschicht aus gebrochenen RCL-Material 0/45
liefern,
einbauen und verdichten
Nutzungkategorie 1 (ZTV Wegebau FLL)
Material: RCL1 gem. RA 2 RG 501/1 Klasse 1
Die Frostschutzschicht muss dauerhaft ausreichend
wasserdurchlässig sein.
kf-Wert ca. 10-5
RCL I 0/45 mm
Anforderungen an das Baustoffgemisch nach TL SoB-StB,
sowie der ZTV SoB-StB.
Schichtdicke  bis 20 cm
Mindestanforderung an den Verdichtungsgrad Dpr = 103%
Verformungsmodul: EV2 80 MN/m²
Verhältniswert der Verformungsmoduln EV2/EV1 £ 2,2
Erstellung der Frostschutzschicht erfolgt unter
Beachtung der
DIN 18 315 und der ZTV SoB-StB.
Die Oberfläche der Tragschicht darf von der Sollhöhe
nicht
mehr als ±  2,0 cm abweichen.
Unebenheiten der Oberfläche der Tragschicht innerhalb
einer 4
m langen Messstrecke dürfen nicht größer als 2 cm sein.
Einbaubereich: Fußwege, Müllsammelanlagen,
Fahrradstellflächen, Terrassen
Menge: 300,000 m²

**06.0005 Betonsteinpflaster, liefern und verlegen**
Pflastersteine aus Beton liefern und mit 4 mm (35 mm)
Fugen
unter Beachtung der DIN 18 318 und ZTV P-StB
fachgerecht
zwischen Randeinfassungen verlegen, verfugen und
abrütteln.
Verlegung im Läuferverband.

Pflastersteinsystem aus Beton nach DIN EN 1338,
Qualität
DI(K) mit R5/2mm gefasten Kanten, einer im verlegten
Zustand
nicht sichtbaren Nocken-Verschiebesicherung und mit
einer
betonglatten Oberfläche mit Natursteinkörnung. In vier
gleichmäßig aufeinander abgestimmten Farbvarianten.

Produkte aus klimaneutraler Produktion
(CCF-Zertifizierung) mit
Vorlage eines nach GRI-Standard aufgebauten und nach
AA1000 geprüften, verifizierten und zertifizierten
Nachhaltigkeitsberichtes.
Die Leistung versteht sich inkl. des Einbaus aller
Halb-,
Anfangs- bzw. Endsteine.

Rastermaß (LxBxD in cm): 30 x 10 x 8

Farben: hellbraun; mittelbraun; dunkelbraun; mittelgrau

Einschließlich Lieferung und Herstellung der
Pflasterbettung:
3-5 cm im verdichteten Zustand
aus Brechsand/Splittgemisch 0/5 mm.
Die Bettung muss so beschaffen sein,
dass diese dauerhaft wasserdurchlässig und gegenüber
der Tragschicht ausreichend filterstabil ist.
Anforderungen  gemäß TL Gestein-StB (Anhang H)
Erstellung der Bettung unter Beachtung der DIN 18 318
und der
ZTV P-StB.
Einbaubereich: Hauseingänge, Wohnwege, Terrassen

Produkt der Planung gem. Festlegung des AG:

Fabrikat Nimbus

Hersteller :
Fa. Kann Betonsteinwerke
Menge: 300,000 m²

**06.0006 vorh. Pflaster- Plattenbelag in Teilflächen wiederverlegen**
Pflasterdecke des zuvor aufgenommenen
Pflaster-, bzw. Plattenbelages  in Teilflächen
(Gehweganschlüsse) bis  2,00 m² auf Wegefläche
fachgerecht
herstellen.
Verlegeart: Fischgrätverband /bzw. Reihenverband
sonst wie vor.
Abrechnung nach Aufmaß.
Menge: 100,000 m²

**06.0007 Fugenmaterial / Verfugung und Abrütteln**
Fugen der vorgenannten Pflasterflächen verfugen und
abrütteln
unter der ausreichenden Verwendung von Wasser
einschlämmen, für Fugenbreiten 3-5 mm.
Anforderungen an das Fugenmaterial:
Gemische aus gebrochenen Natursteinkörnungen 0/4 mm.
gemäß TL Gestein-StB (Anhang H).
Fugenfüllung und Abrütteln unter Beachtung der DIN 18
318
und der ZTV P-StB.
Ggf. Fugenschlussmaterial 0/2 mm (aus gebrochener
Körnung)
nach TL Gestein-StB.
Die Vibrationsplatte ist mit einer
Plattengleitvorrichtung
auszurüsten.
Die Laufrichtung der Vibrationsplatte muss über die
Steinbreiten
erfolgen, beginnend von den Flächenrändern. Die
abzurüttelnde
Fläche muss sauber abgefegt und trocken sein.
Menge: 300,000 m²

**06.0008 Herstellen von Schotterrasen, Werksseitig gemischt**
*** Grundposition ZZ 001.0
Rasentragschicht für begrünbare Flächenbefestigungen
(Versorgungs- und Feuerwehrzufahrten,
PKW-Stellplätze usw.) gemäß den Richtlinien der FLL,
BBschV
und LAGA-Z 0.
inkl. Saatgutlieferung und Einsaat liefern und
fachgerecht
herstellen.
Saatgut von Gräsern und Kräutern sowie
Saatgut-Mischungen
müssen den Anforderungen
der DIN 18917 und damit der RSM entsprechen.
Rasentragschicht aus Schotterrasensubstrat für
befahrbare
Flächen nach den Vorgaben der FLL Richtlinie für
begrünbare
Flächenbefestigungen und denen der
Düngemittelverordnung
auf Löß / Lava / Bims / Stützkorn  Basis der Körnung
0-16 mm
in homogener Mischung herstellen, höhengerecht
einbauen und
verdichten.
Aufbauhöhe: 10 cm
Tragfähigkeit im EV2 des Lastplattendruckversuchs:
80-90
MPa/m²
Zu berücksichtigender Verdichtungsfaktor: ca. 1,35 m
zulässige Abweichung von der Ebenheit 2 cm auf 4 m,
Anschlüsse an Wege, Plätze und sonstige Beläge
2cm unter der Belagoberfläche,
Steine, Fremdkörper, Unkraut und schwer verrottbare
Pflanzenteile ablesen,
Durchmesser der Steine und Fremdkörper ab 5 cm,
Anfallende Stoffe sind auf eine vom AN zu wählende
Deponie/Recyclinganlage zu entsorgen.
Genaue Bezeichnung der Deponie/Recyclinganlage
Der Nachweis der ordnungsgemäßen Entsorgung ist vom AN
zu erbringen.
Bodengruppe 2 bis 5 DIN 18 915
Preis einschließlich aller Nebenarbeiten und
Verdichten.

Erzeugnis:
Vulkaterra® Rasen Typ S 0-16

Liefernachweis:
VULKATEC GmbH
56630 Kretz
Tel.: 02632/95480
Fax: 02632/954820

oder gleichwertig
Liefernachweis des Bieters:
'.........'
Menge: 20,000 m²

**06.0009 Betonpflaster anpassen, Naßschneider**
Vorgenanntes Betonpflaster an den Kanten und An-
schlüssen mit Diamantschneider (Naßschneider) sauber anpassen.
Mindeststeingröße 1/3 des Gesamtsteins.
Hinweis: Pflasterschnitte, die aufgrund einer
fehlerhaften
Ermittlung
des Pflasterrasters durchzuführen sind, werden nicht
vergütet!
Menge: 250,000 m

### Titel 07 AUSSTATTUNG

**07.0001 Punktfundamente Beton liefern und herstellen**
Punktfundamente liefern und herstellen für den späteren
Aufbau des Gerätehauses.
Fundamentgröße:40/40/60cm, Beton C20/25)
Fundamentoberkante 15cm u.OK Pflasterdecke
Einbaubereich: Pflaster-Wegedecke Wohnwege
Die Leistung versteht sich einschließlich aller
notwendigen Erdarbeiten, sowie der Aufnahme und
Wiederherstellung der o.g. Wegeoberfläche
Menge: 9,000 Stk

**07.0002 Fahrrad Anlehnbügel liefern und einbauen**
Fahrrad- Anlehnbügel als Sonderausführung
Gesamtlänge als ein Bauwerk
liefern und einbauen.
Material Flachstahl 80x10  feuerverzinkt
Übergang Pfosten zum oberen Quersteg 90° Winkel
geschweißt
Pfostenabstand 1,00m
mit zusätzlichem Quersteg in Höhe 560mm
Maße: B=6000 x H=850 mm ab OK Gelände

Einbaubereich: Pflaster-Wegedecke Wohnwege
Die Leistung versteht sich einschließlich aller
Fundament- (7 x
40/40/60cm, Beton C20/25)
und Erdarbeiten, sowie der Aufnahme und
Wiederherstellung
der o.g. Wegeoberfläche

Angebotener Hersteller/Fabrikat des Bieters:
'.........'
Menge: 3,000 Stk

**07.0003 Gräben für Elektroleitungen**
Leitungsgräben für Elektrokabel, maschinell oder von
Hand herstellen. Boden, bzw. Schichtenaufbau getrennt
bauseits lagern. Grabensohle glätten und abstampfen.
Nach
Verlegen der Leitungen sind die Gräben lagenweise
entsprechend des Schichtenaufbaus in Schichten von 30
cm zu
verfüllen und zu verdichten. Die ersten 30 cm
über den Leitungen, sowie die Leitungsbettung sind
ausschließlich mit steinfreiem Boden auszuführen. Der
durch die Leitungen verdrängte Boden ist zu lösen, zu
laden und
abzufahren und ordnungsgemäß entsorgen.
Der Entsorgungsnachweis ist zu erbringen
Grabentiefe im Mittel 0,60 m.
Grabenbreite im Mittel 0,50 m Bodenklassen 3-5.
Einschl. aller erforderlichen Nebenarbeiten.
Menge: 100,000 m

**07.0004 Elektroleitung NYY-J 1x35 mm² bauseits gestellt, verlegen**
Elektoleitung, Material:
Leitungstyp: NYY-J 1x35 mm² für 63 A Leistung,
bauseits gestellt, in vorbereitetes Sandbett verlegen.
Einschließlich der dazugehörigen Schlaufen im Bereich
der
zukünftigen Leuchtenstandorte
Die Leistung versteht sich einschl. aller
erforderlichen Paß- und
Nebenarbeiten.
Menge: 200,000 m

**07.0005 Lampenfundamente herstellen**
Lampenfundament herstellen: Erdaushub 0.80m x
0.80m x 1.50m, Bodenaushub laden und abfahren.
Einbau eines Leerrohres aus PVC, DN 200, Länge
1.50m zur AufnahmeLeuchte. Die Kabelleerrohre (DN 100)/
Kabel sind zweiseitig in
das aufrechtstehende PVC Rohr (DN 300) einzuführen.
Das Lampenaufnahmerohr DN 300 ist standfest mit
Beton C 20/25 einzubetonieren.
Menge: 5,000 St

**07.0006 Gruben-/Steinsand einbauen**
Gruben- oder Steinsand für das Abdecken von
Kabeln bzw.
Versorgungsleitungen allgemein liefern,
einbauen und
verdichten. Der verdrängte Boden geht in das
Eigentum
des AN über und wird beseitigt. Die eingebauten
Mengen sind durch Original-Wiegescheine
nachzuweisen.
Menge: 30,000 t

**07.0007 Trassenwarnband**
Trassenwarnband mit den entsprechenden Warnaufschriften
"Achtung Kabel!" bzw. "Achtung Gasleitung!" liefern und
fachgerecht auf der Sandbettung der Rohrummantelung
verlegen
Menge: 200,000 m

**07.0008 Verkehrsschild seitlich gelagert wiedereinbauen**
Verkehrsschild inkl.  Metallrundrohrpfosten verzinkt
Pfostenhöhe: 2000 cm,
Schiild: ca. 50 x 50 cm
seitlich gelagert lotrecht wiedereinbauen.
Die Leistung versteht sich inkl. folgende
Teilleistungen:
Aushub und Entsorgung Erdaushub 0.40m x
0.40m x 0,70m,
Lieferung und Einbau des Betonfundamentes
Beton C 20/25 i.d.M. 0.40m x 0.40m x 0,60m .
Menge: 2,000 Stk

**07.0009 Betonlichtschacht mit Boden, 1270x1000x500 mm, liefern und einbauen**
Betonlichtschacht mit Boden, 1270x1000x500 mm
liefern und fachgerecht an Kellerfassade befestigen.
Beton-U-Lichtschacht als Fertigteil, 1-teilig,
mit Boden, wasserundurchlässiger Beton der
Druckfestigkeitsklasse C35/C45, mit Stahlbewehrung, mit
Standsicherheitsnachweis,
mit glatter Sichtbeton-Innenoberfläche,
2-seitiges Bodengefälle zur Ablauföffnung zum sicheren
Ableiten von anfallendem Wasser,
Ablauföffnung DN 100 dezentral angeordnet zum einfachen
Anschluss von Entwässerungsanschluss,
Rückstauverschluss
oder Verschlussplatte auch nach der
Lichtschachtmontage,
mit Stufenfalz zum sicheren Stapeln von
Betonlichtschächten
und Betonaufsätzen,
gefaste Kanten zum Schutz vor Verletzungen und
Betonausbrüchen,
mit innenseitigen Gewindehülsen zum Versetzen des
Lichtschachtes und zur bohrlosen Aufnahme der
Rostabhebesicherung, Einbruchsicherung oder zum
Positionieren der Stahlaufsätze,
mit Befestigungsmaterial wahlweise für Betonwände bei
Bodenfeuchte:
Montage direkt an Kellerwand
auf Dämmung 120 bis 160 mm
bzw.
auf Dämmung 180 bis 220 mm
Rostausführung:
Maschenrost MW 30/10, begehbar (bis 1,5 KN)

Abmessungen (lichte Innenmaße)
BxHxT: 1270x1000x500 mm
Menge: 4,000 St

**07.0010 Stabgitterzaun 1,60m hoch, seitlich lagernd montieren und anpassen**
Stabgitterzaunelemente H=1,60m seitlich gelagert,
fachgerecht montieren,
Pfosten mit einem Betonfundament
Abmessung nach Herstellerangabe in C20/25 höhen-,lot-
und
fluchtgerecht versetzen.
Die Arbeiten verstehen sich einschließlich der
dazugehörigen
Erd- und Fundamentarbeiten.
Verdrängtes Aushubmaterial ist ordnungsgemäß zu
entsorgen.
Die Zaunfelder sind entsprechend des Verlaufs
abzulängen und
an den jeweiligen Torpfosten anzubringen.
Beschädigungen an der Verzinkung bzw. Beschichtung z.B.
durch Schnitte sind mit Kaltzink und Farbe
nachzubehandeln.
Menge: 20,000 m

**07.0011 Stabgitterzaun Höhe 1,60 m verzinkt mm hoch, liefern und montieren**
Stabgitterzaun 1,60 m hoch (Gittermattenhöhe), liefern
und
fachgerecht montieren, inkl. Abtreppungen entsprechend
des
Zaunrasters in 20 cm Schritten.
wie nachstehend beschrieben:
Pfosten:

Bestehend aus werksneuen Rechteckstahlrohren 60/40 mm
und PVC-Abdeckkappen,
entsprechend statischem Nachweis.
Gittermatten:

Bestehend aus waagerecht verlaufenden Ø 8 mm doppelt
gegenüberliegenden,
punktgeschweißten Stahldrähten und senkrechten, im
Kreuzverbund
verschweißten, Ø 6 mm Stahldrähten, die einseitig ca.
22 mm
überstehen.
Maschenweite: *50/200 mm normal,
oben glatter Abschluss durch querlaufenden Draht

Korrosionsschutz:

alle Metallteile sind nach dem Schweißen hochwertig
verzinkt
Zaunfelder und Zaunpfosten: inkl.
Kunststoffummantelung, RAL
7016 Anthrazitgrau

Ausführung:

Die Pfosten sind in Abständen von 2.520 mm (Achsmaß!)
in
Betoneinzelfundamenten
Abmessung 30/30/60cm in C12/15 bei Bodenklasse 3-5
höhen-,
lot- und fluchtgerecht zu versetzen. Die Gitter sind
mit
Kunststoffelementen, Linsenkopf-Schrauben ISO 7380 mit
Innensechskant und Schlüsselweite 5,5 mm sowie
Stahl-Abdeckleiste 40/5 mm)
an den Pfosten zu montieren

Nach der Montage darf der Gitterzaun keine störenden
Geräusche verursachen.
Die Montageanleitung der Herstellerfirma
sowie die Vorschriften des
Gemeindeunfallversicherungsverbandes sind genau
einzuhalten.
Der Aushub ist einzuplanieren.

Beschädigungen an der Verzinkung bzw. Beschichtung
werden
mit
Kaltzink und Farbe nachbehandelt.
Einbauort: Grenzeinfriedigung Kiga-Außenanlagen
Menge: 10,000 m

**07.0012 ZULAGEPOSITION - Eckausbildung Stabgitterzaun**
Zulage für die Herstellung einer Eckausbildung
(Abwinklung 45°
bis 135°) unter der Verwendung eines zusätzlichen
Eckpfostens.
sonst wie Vorposition.
Menge: 2,000 Stk

**07.0013 ZULAGEPOSITION - Abschluß Stabgitterzaun**
Zulage für die Herstellung eines fachgerechten
Abschlusses
unter der Verwendung eines zusätzlichen Endpfostens.
sonst wie Pos. 009.1
Menge: 4,000 Stk

### Titel 08 VEGETATIONSTECHNISCHE ARBEITEN

**08.0001 Planum Unterboden im Bereich Vegetationsflächen, +/- 2 cm**
Planum des Unterbodens
zur Aufnahme des Oberbodens im Bereich der
Vegetationsflächen
Auf- und Abtrag bis 50 cm,
zulässige Abweichung von der Nennhöhe +- 2 cm.
einschließlich der tiefgründigen Lockerung (30cm) des
Untergrundes.

Abrechnung in der Horizontalprojektion.
Menge: 1900,000 m²

**08.0002 Vegetationsflächen fräsen/ lockern**
Vegetationsflächen  fräsen/lockern bis 20 cm einschl.
aussortieren von Wurzel- und Pflanzenresten zur
Vorbereitung
der nachfolgenden Muboplanumsarbeiten. Erschwernisse in
Form von Handlockerungen in Randbereichen und
Traufbereichen vorh. Gehölze sind in den Einheitspreis
einzurechnen.
Unkräuter, Steine > 5 cm, Wurzelreste sind
ordnungsgemäß zu entsorgen.
Im Bereich des vorhandenen Wurzeltellers
Menge: 1900,000 m²

**08.0003 Planum Vegetationsflächen**
Planum der Vegetationsflächen (Rasen-, Pflanzflächen
und
Bankettbereiche)  herstellen, Abweichung von Sollhöhe
+/- 5
cm, Unkräuter, Steine > 5 cm, Wurzelreste der
entfernten
Vegetationsschicht sind
abzulesen und zu entsorgen.
Einschließlich der Erschwernisse in den Rand- und
Traufbereichen, die von Hand zu bearbeiten sind
Menge: 1900,000 m²

**08.0004 Feinplanum Rasenfläche herstellen**
Feinplanum zukünftiger Rasenflächen und
Bankettbereiche mit
Profilgenauigkeit +/- 1 cm herstellen.
Anschlüsse  sind 1 cm unter OK an befestigte Flächen
und
Einfassungen herzustellen.
Menge: 1700,000 m²

**08.0005 vorbereitetes Wildwiesenfächenplanum pflegen**
vorbereitetes Wildwiesenflächenplanum pflegen
Flächen von Unrat säubern, Dauerunkräuter ausgraben.
Bearbeitungstiefe der jeweiligen Pflanzenart anpassen.
Im Mittel 5 cm.
.
Kalkulierte Flächengröße je Arbeitsgang: 600 m²

Angebotener EP pro kompletten Pflegegang
Pflanzflächen eintragen!

Anfallende Stoffe und Unrat sammeln und laden, und
abfahren.
Menge: 2,000 St

**08.0006 Einsaat Wildblumenwiesenfläche**
Fachgerechte Einsaat mit gebietseigener
Wildblumenmischung
Ansaatmischung mit Begrünungsziel
Bluenwiesenmischung (Mischung Nr. 01)
Mischungsanteil: 100% Kräuter/Blumen
Trockenheit und Hitze angepasst
Saatmenge 1,0 g/m²
inkl. Füllstoff zum Hochmischen auf 10 g / m²
sowie Schnellbegrünung 2 g / m²
Begrünung auf saatfertig vorbereitetem Oberboden nach
DIN
18915
Saatgutmischung gleichmäßig ausbringen und andrücken.
Das Saatgut entspricht folgenden Qualitätsstandards
VWW Regiosaaten® - Qualitätssicherungssystem für
Produktion und Vertrieb von autochthonem Saatgut des
VWW
(Verband deutscher Wildsamen und Wildpflanzen
Produzenten). Saatgutzusammensetzung gem. der
biegefügten
Artenliste

Bereich Wildwiesenflächen

Liefernachweis des Bieters:
'.........'
Menge: 600,000 m²

**08.0007 Lieferung und Einsaat RSM 2.3 Gebrauchsrasen / Spielrasen**
Fachgerechte Raseneinsaat mit Gebrauchsrasen RSM 2.3.,
Gebrauchsrasen/Spielrasen, gem. FLL-RSM Rasen
(Regel-Saatgutmischungen-Rasen)
Menge 25 g/m², liefern, erstellen und abwalzen.
Menge: 1100,000 m²

**08.0008 Startdüngung NPK+ Mg liefern**
Startdüngung zuvor genannter Rasenflächen mit
mineralischen Mehrnährstoffdünger.
20-5-8-2 (N-P205-K20-MG)
Ausstreumenge 50 g/m2.
Menge: 1100,000 m²

**08.0009 Rindenschutz incl. Voranstrich liefern und herstellen**
Rindenschutz incl. Voranstrich herstellen
Schutz der Rinde an Stamm und Hauptästen von
Hochstämmen und Solitären gegen Verdunstung und
Sonneneinstrahlung unmmittelbar vor oder nach der
Pflanzung
herstellen.
Stammumfang über 20 cm bis 25 cm.
Arbeitshöhe bis 2,50 m.
Herstellung wie folgt ausführen
1. Stamm mittels Schleifvlies oder Spezialbürste
verletzungsfrei
reinigen
2. Voranstrich oder gleichwertig "satt" streichen und
antrocknen
lassen (griffest)
3. Rindenschutz durch deckenden Anstrich mehrjährig
(>= 5
Jahre) haftender Stammschutzfarbe (weiß) oder
gleichwertig
vom Stammfuß bis in die Hauptäste anlegen.
Hinweis: Stammschutzfarbe ab + 10°C auftragen (nicht
auf
gefrorenes oder nasses Holz streichen)
Menge: 16,000 St

**08.0010 Baumverankerung als Pfahl-Dreibock liefern und herstellen**
Baumstütze (Dreibock) wie folgt herstellen:
Setzen von 3 Baumpfählen, 350 cm lang, angespitzt,
Zopf 8-10, ohne Imprägnierung, Einbau mit Pfahlramme im
Dreieck
Verschrauben von imprägnierten Zaunspriegeln, ca. 4 cm
breit und 1 cm stark an den Baumpfählen.
Anbinden des Baumes mit Baumband oder Bindegurt.
Die Bindung erfolgt am Pfahl in ca. 1,00 m Höhe, und
muss am
Stamm Wachstumsspielraum aufweisen
Menge: 16,000 St

**08.0011 Hornspäne Dünger auf vorbereitete Pflanzflächen liefern und aufbringen**
Hornspäne liefern und mit einer Aufwandmenge
wie nachfolgend beschrieben, fachgerecht einbringen.
Abrechnung nach anerkannten Lieferscheinen.
50 g /m² Vegetationsfläche
Menge: 2,500 kg

**08.0012 Volldünger liefern und auf Pflanzfläche aufbringen**
Volldünger, Typ 15-10-15 (2) und Spurenelemente
liefern und mit einer Aufwandmenge
wie nachfolgend beschrieben, fachgerecht einbringen.
Abrechnung nach anerkannten Lieferscheinen.
40 g - 80 g /m² Vegetationsdecke
Menge: 4,000 kg

**08.0013 Pflanzfläche mulchen**
Pflanzfläche und 6 Stk Strassenbaumscheiben
nach dem Pflanzen gegen Verunkrautung und
Austrocknung schützen mit
Rindenmulch, gütegeschützt,
TYP RM 2
Dicke der Mulchdecke 5-10 cm
Abrechnung in der Horizontalprojektion.
Menge: 200,000 m²

### Titel 09 PFLANZLISTE

*Hinweis*
Nachfolgend beschriebene Positionen der Pflanzen
beinhalten das Abladen, den Transport innerhalb der
Baustelle,
sowie die Lagerung und den Schutz der Pflanzen gegen
Austrocknung bis zur Pflanzung.
Maßnahmen / Pflege der Pflanzen nach Pflanzung ist
gesondert
beschrieben und wird gesondert abgerechnet.

Nach der Anlieferung sind die Pflanzen unverzüglich zu
pflanzen. Sollte dieses nicht möglich sein beträgt die
maximale
Lagerungszeit von Ballenpflanzen auf der Baustelle 48
h nach
Anlieferung, die maximale Lagerungszeit für ballenlose
Gehölze
 beträgt max. 24 h Stunden nach Anlieferung. Bis dahin
sind
geeignete Maßnahmen vom AN zu treffen, die Schädigungen
durch Frost, Überhitzung, Austrocknung ausschliessen.
Nach Ablauf der vorgenannten Lagerungszeit sind die
Pflanzen
geordnet und fachgerecht einzuschlagen und zu wässern.
Einschlagsflächen sind nach Entnahme der Pflanzen zu
planieren und im vorherigen Zustand wieder
herzustellen.
Diese Leistungen zum Schutz der Pflanzung werden nicht
gesondert vergütet.
Es ist alleinige Sache des AN, den Bauablauf so zu
koordinieren, dass ein lückenloser, pflanzenschonender
Ablauf der Pflanzung gewährleistet ist. Dieses
beinhaltet
ebenfalls die abschnittsweise Anlieferung der
Pflanzungen nach
Baufortschritt und Flächenfreigabe.

Die nachfolgend beschriebenen Pflanzarbeiten verstehen
sich
einschließlich der Auslegung der Pflanzen vor der
Pflanzung,
sowie den eventuell erforderlichen Rückschnitt der
Wurzeln und
der Triebe.

Die Qualität der angelieferten Gehölze muss den
Gütebestimmungen für Baumschulpflanzen entsprechen.
Ausführung der Arbeiten gemäß
DIN 18 916 "Pflanzung und Pflanzarbeiten "

Die angegebenen Pflanzenarten und Pflanzensorten sind
bindend.
Eine Lieferung von Alternativen ist nur zulässig nach
vorheriger
Rücksprache mit der Bauherrin, dem
Landschaftsarchitekten.

*Hinweis*
Nachfolgend beschriebene Hochstämme
liefern, abladen und pflanzen in wie folgt
herzustellende
Pflanzgrube:
Pflanzgruben ausheben,
anfallenden Ober- und Unterboden zur späteren
Verfüllung
seitlich lagern.
Steine, Fremdkörper und schwer verrottbare
Pflanzenteile > 3 cm ablesen und abfahren.
Sohle von Hand 20 cm tief lockern,
Bodengruppe 5 bis 9 DIN 18915,
Grubensohle /-seiten mindestens 20 cm tief von Hand
lockern.
Pflanzgrube profilgerecht verfüllen
und unter Wasserzugabe einschlämmen, sodass
vollständiger
Bodenschluss gewährleistet ist, einschl. Herstellung
des
Giesrandes. Leistung einschließlich Gestellung und
Transport
des Gieswassers. Ballen muss bei Anlieferung im
erdfeuchten
Zustand sein.
Inkl. Lieferung des folgenden Baumsubstrates:
Substrat auf Löß, Lava, Bims, Sand - Basis gemäß den
Empfehlungen der FLL Empfehlungen für Baumpflanzungen
Teil 2 Pflanzgrubenbauweise 1 (Ausgabe 2010), nach
Vorgaben
der Düngemittelverordnung und gütegesichert nach RAL-GZ
250-7, in homogener Mischung der Körnung 0-16 mm
die Verdichtung hat in Lagen und statisch zu erfolgen.
angestrebte Einbauverdichtung beträgt 85-87% DPr.
zu berücksichtigender Verdichtungsfaktor: 1,2-1,3
die einzelnen Lagen sind miteinander zu verzahnen
Einbaustärke: 150 cm gem. FLL Richtlinie

**09.0001 Carpinus betulus**
Carpinus betulus "Fastigiata"
Hochstamm/Alleebaum,  4xv aus extra weitem Stand, mDB,
18-20
Menge: 5,000 St

**09.0002 Prunus hillerii "Spire"**
Prunus hillerii "Spire"
Hochstamm/Alleebaum, 4xv aus extra weitem Stand, mDB,
18-20
Menge: 8,000 Stk

**09.0003 Liquidambar styraciflua "Worplesdon"**
Liquidambar styraciflua "Worplesdon"
Hochstamm, 3xv, mDB, 18-20
Menge: 3,000 St

*Hinweis*
Nachfolgend beschriebene Solitär-, und Begleitsträucher
liefern, abladen und pflanzen, Sol 150-200
einschl. Aushebung der Pflanzgrube und. Herstellung des
Giesrandes.

Pflanzgrube profilgerecht verfüllen
und unter Wasserzugabe einschlämmen, sodass
vollständiger
Bodenschluss gewährleistet ist.
Leistung einschließlich Gestellung und Transport des
Gieswassers.
Ballen / Container muss bei Anlieferung im erdfeuchten
Zustand
sein.
Verdrängtes Bodenmaterial ist zu entsorgen.

**09.0004 Amelanchier lamarkii**
Sol.,3xv., mDb., 175-200 cm
Menge: 10,000 St

**09.0005 Parrotia persica**
Parrotia persica
Sol., 3xv., mB.,  Höhe 150-175 cm
Menge: 5,000 St

**09.0006 Prunus serrula**
Prunus serrula
Sol., 3xv., mB.,  Höhe 150-200 cm
Menge: 5,000 St

*Hinweis*
Nachfolgend beschriebene bodendeckende, flächig zu
pflanzende Gehölze (Co Po5 9/9/9cm, bzw. wurzelnackte
Pflanzen)
liefern, abladen und pflanzen,
einschl. Aushebung der Pflanzgrube.

Pflanzgrube profilgerecht verfüllen und unter
Wasserzugabe
einschlämmen, sodass vollständiger
Bodenschluss gewährleistet ist.
Leistung einschließlich Gestellung und Transport des
Gieswassers.
Ballen / Container muss bei Anlieferung im erdfeuchten
Zustand
sein.
Qualität:
Bodendecker/Sträucher 2 x verpflanzt
mit Ballen, wurzelnackt oder im Container
Überschüssige Stoffe laden und abfahren.

**09.0007 Rosa rugosa**
Rosa rugosa
Wildrose, wurzelecht mit Topfballen
5 St./qm
Menge: 300,000 Stk

**09.0008 Staudenmischpflanzung als Fertigmischung von Stauden liefern und pflanzen, Bezeichnung: "PRÄRIEMORGEN"**
Staudenmischpflanzung als Fertigmischung von Stauden,
Gräser, Bodendecker und Geophyten gem. beiliegender
Auflistung, liefern und nach Zufallsprinzip
einpflanzen.
Bezeichnung: "PRÄRIEMORGEN" gem. Bund deutscher
Staudengärtner
Qualität: P0,5 ; Tb, TG 9x9 cm ;
6/+ ; 7/8
Pflanzabstand: 30-35 cm
Staudenliste:
Gerüstbildner
Amorpha canescens - 25 Stk/100m²
Eryngium yuccifolium - 20 Stk/100m²
Perovskia abrotanoides  - 10 Stk/100m²
Schirachyrium scoparium "Cairo" - 30 Stk/100m²
Begleitstauden:
Aster novae-angliae "Purple Dome" - 25 Stk/100m²
Gaura lindheimeri "Elfenspiegel" - 10 Stk/100m²
Echinacea tennesseensis "Rocky Top Hybrids" - 60
Stk/100m²
Echinacea pallida - 30 Stk/100m²
Liatris spicata - 70 Stk/100m²
Nassella tenuissima - 50 Stk/100m²
Monarda fistulosa var. menthifolia - 25 Stk/100m²
Pycnanthemum tenofolium - 30 Stk/100m²
Füllpflanzen
Linum perenne - 25 Stk/100m²
Monarda punctata - 15 Stk/100m²
Bodendecker
Bouteloua gracilis - 200 Stk/100m²
Aster ptarmicoides (Syn.Oligoneuron album) - 100
Stk/100m²
Penstemon hirsutus - 65 Stk/100m²
Artemisia ludoviciana var,albula "Silver Queen) - 10
Stk/100m²
Zwiebeln und Knollen
Alium cernuum - 200 Stk/100m²
Anemone blanda "White Splendour" oder "Blue Shades" -
500
Stk/100m²
Tulipa praestans "Tubergen´s Variety" - 100 Stk/100m²
Narcissus triandrus "Petrel" - 200 Stk/100m²

Die Standorte der Leitstauden/Gerüstbildner ist vor
Ort mit der Bauleitung gemeinsam festzulegen, bevor die
Pflanzung erfolgt.
Ein Termin ist im Vorfeld abzustimmen.
Es ist darauf zu achten, dass mosaikartige bzw.
bänderartige
Rhythmen erkennbar sind.
Menge: 140,000 m²

*Hinweis*
Nachfolgend beschriebene Pflanzen
liefern, abladen und pflanzen,
einschl. Aushebung der Pflanzgrube und. Herstellung des
Giesstreifens.

Pflanzgrube profilgerecht verfüllen
und unter Wasserzugabe einschlämmen, sodass
vollständiger
Bodenschluss gewährleistet ist.
Leistung einschließlich Gestellung und Transport des
Gieswassers. Ballen / Container muss bei Anlieferung im
erdfeuchten Zustand sein.
Bei der fertigen Hecke handelt es sich um eine
1-reihige
Pflanzung mit einem Pflanzabstand von ca. 3,0
Pflanzen/Meter

**09.0009 Heckenpflanze Carpinus betulus**
Heckenpflanze Carpinus betulus, 3xv., oB., 125-150 cm
3 Stk/lfd m
Menge: 60,000 St

### Titel 10 FERTIGSTELLUNGPFLEGE

*Hinweis*
Die im LV beschriebenen Arbeiten der
Fertigstellungspflege
beginnen nach Feststellung des AG bzw. der BÜ der
vertragsgemäßen Pflanzung bzw. Aussaat und erstrecken
sich
über den Zeitraum bis zur Abnahme der
Fertigstellungspflege.
Die Abnahme der Pflanzung erfolgt im letzten Drittel
des
folgenden Monats Juni (Johannistrieb).
Fertigstellungspflege gemäß DIN 18916 und DIN 18917 und
entsprechend der in den nachfolgenden Positionen
aufgeführten
Spezifikationen.
Pflegearbeiten sind in eigener Verantwortung des AN
nach
Bedarf auszuführen. Jeder einzelne Arbeitsgang ist der
BÜ
einen Arbeitstag vor der Ausführung schriftlich
anzuzeigen.
Pflegerapporte sind der BÜ am Tag nach der Ausführung
der
Arbeiten zu übersenden. Der Einheitspreis ist für die
jeweilig
angegebene Anzahl der Arbeitsgänge je m2/Stk zu
berechnen.
Mehr- oder Minderleistungen werden linear entsprechend
der
gemeldeten und anerkannten Anzahl der Arbeitsgänge
abgerechnet.
Nicht angemeldete bzw. nicht anerkannte Pflegegänge
werden
nicht vergütet.
Die Verwendung chemischer Unkrautbekämpfungsmittel ist
nicht gestattet.
Während der Dauer der Fertigstellungspflege trägt der
AN die
Beweislast (VOB Teil B). Das Recht auf Nachbesserung u.
Minderung liegt nach wie vor beim AG. Bis zur Abnahme
trägt
der AN die Gefahr für die weitere Entwicklung der
Pflanzen/Ansaat.
Regelungen zur Anwendung des Bildqualitätskatalog
Freianlagen der Forschungsgesellschaft
Landschaftsentwicklung und Landschaftsbau e.V. (BK
FREI)
Ziel der Arbeiten im Rahmen der Fertigstellungspflege
ist, die
Vegetationsflächen in einen vitalen, optisch
ansprechenden
Zustand mit arttypischen Merkmalen zu bringen, in dem
sie in
die Entwicklungspflege übernommen werden können.
An den abzunehmenden Pflanzen wird über den
Anwuchserfolg
nach DIN 18916 hinaus auch die Qualität und Vitalität
der
Pflanzungen gemäß BK FREI bewertet.
Anzustreben ist mindestens Qualitätsniveau A.

**10.0001 Wässern der Hochstämme**
Mindestwassermenge je Arbeitsgang 150 l / Gehölz
In die Bemessung der Arbeitsgänge sind die natürlichen
Niederschläge mit einzubeziehen.
Leistung einschließlich Gestellung und Transport des
Gieswassers.

Der EP gilt für 5 x Wässern
Menge: 16,000 St

**10.0002 Wässern der Solitärsträucher**
Mindestwassermenge je Arbeitsgang 50 l / Gehölz
In die Bemessung der Arbeitsgänge sind die natürlichen
Niederschläge mit einzubeziehen.
Leistung einschließlich Gestellung und Transport des
Gieswassers.

EP gilt für 5 x Wässern
Menge: 20,000 St

**10.0003 Wässern der Stauden- und Bodendeckerflächen**
Mindestwassermenge je Arbeitsgang 30 l/m² Pflanzfläche
In die Bemessung der Arbeitsgänge sind die natürlichen
Niederschläge mit einzubeziehen.
Leistung einschließlich Gestellung und Transport des
Gieswassers.
Der EP gilt für 5 x Wässern
Menge: 200,000 m²

**10.0004 Bodendecker- und Staudenflächen pflegen**
Bodendecker- und Staudenflächen pflegen, lockern
Flächen von Unrat säubern, Wildkräuter einschließlich
Wurzeln
ausgraben. Steine und Unrat entfernen. es ist darauf
zu achten,
dass die Mulchschicht geschlossen bleibt und nicht mit
der
darunter liegenden Oberbodenschicht vermischt wird.
Trockene
Triebe vom Efeu abschneiden. In die Staudenbereiche
einwachsende Efeutriebe sind zu entfernen.
Ein Betreten der Pflanzen ist zu vermeiden.
Bearbeitungstiefe der jeweiligen Pflanzenart anpassen.
im Mittel 3 cm.
Der Einheitspreis ist für 5 Arbeitsgänge je m² zu
berechnen.
Menge: 200,000 m²

**10.0005 Volldünger liefern und auf Pflanzfläche aufbringen**
Volldünger, Typ 15-10-15 (2) und Spurenelemente
liefern und mit einer Aufwandmenge
wie nachfolgend beschrieben, fachgerecht einbringen.
Abrechnung nach anerkannten Lieferscheinen.
40 g - 80 g /m² Vegetationsdecke
Die Abrechnung erfolgt nach den tatsächlich gemeldeten
und
ausgeführten Arbeitsgängen.
Der Einheitspreis ist für 1 Arbeitsgang je m² zu
berechnen.
Mehr- oder Minderleistungen werden entsprechend der
anerkannten Anzahl der Arbeitsgänge abgerechnet.
Menge: 200,000 m²

**10.0006 Wildwiesenflächen mähen**
Wildblumenwiesen mit geeignetem Gerät mähen,
Schnitthöhe 6-10 cm bei
Wuchshöhe 50 - 70 cm
 mit geeignetem Gerät mähen,
Mähgut aufnehmen und abfahren und entsorgen gem.
Vorbemerkungen.
Der Einheitspreis ist für 1 Mähgang je m² zu berechnen.
Menge: 600,000 m²

**10.0007 Wässern der Rasenflächen**
Mindestwassermenge je Arbeitsgang 15 l/m² Rasenfläche
In die Bemessung der Arbeitsgänge sind die natürlichen
Niederschläge mit einzubeziehen.
Leistung einschließlich Gestellung und Transport des
Gieswassers.
Der EP gilt für 5 x Wässern
Menge: 1700,000 m²

**10.0008 Rasenfläche RSM 2.3 mähen**
Rasenflächen RSM 2.3 mit geeignetem Gerät mähen,
Mähgut aufnehmen und abfahren und entsorgen gem.
Vorbemerkungen.
Der Einheitspreis ist für 5 Mähgänge je m² zu
berechnen.
Menge: 1100,000 m²

### Titel 11 STUNDENLOHNARBEITEN

*Hinweis*
Stundenlohn sind durch firmeneigene Arbeitskräfte nur
auf
Anordnung des Bauherrn auszuführen. Der
Verrechnungssatz
für die jeweilige Arbeitskraft umfasst sämtliche
Aufwendungen.

**11.0001 Facharbeiter**
Hier: Facharbeiter.
Menge: 10,000 Std

**11.0002 Vorarbeiter**
Hier: Vorarbeiter
Menge: 10,000 Std

**11.0003 Arbeiter**
Hier: Arbeiter
Menge: 10,000 Std

**11.0004 Lkw + Fahrer 3,5-7,5 t**
Lkw einschl. Fahrer, Nutzlast über 3,5 bis 7,5 t,
Menge: 10,000 Std

**11.0005 Hydraulik Minibagger 5-8 to**
Hydraulik-Minibagger einschl. Fahrer, mit
Ketten-/Radfahrwerk,
Gesamtgewicht bis 5-8 to
Menge: 10,000 Std

**11.0006 Kleingeräte, Flex, Stampfer, Rüttelplatte**
Schnellschlagstampfer 2-takt, mit Bedienung.
Menge: 10,000 Std

**11.0007 Hydraulik Minibagger 1,5 to**
Hydraulik-Minibagger einschl. Fahrer, mit
Ketten-/Radfahrwerk,
Gesamtgewicht bis 1,5 to
Menge: 10,000 Std

USt %: 19,00
